# Pino extraível, de aço inoxidável

- Propriedade do ficheiro: CYPE Ingenieros S.A.
- Formato: FIEBDC-3/2016
- Programa: Gerador de preços para construção civil. CYPE Ingenieros, S.A.
- Data: 03/07/2024
- Moeda: EUR
- Custos indirectos: 3 %
- IVA: 23 %

## T Equipamento urbano

### TP Protecções pedonais

#### TPH Pinos

**TPH100** Ud Pino extraível, de aço inoxidável.
Pino com corpo extraível de aço inoxidável AISI 304 de 100 cm de altura e 9 cm de diâmetro e base encastrável de aço galvanizado de 15 cm de altura e 9 cm de diâmetro, comprimento total do conjunto 115 cm, fechadura com chave de cabeça triangular, acabamento polido brilhante, fixado a uma base de betão C20/25 (X0(P); D25; S2; Cl 1,0) com argamassa cimentícia de presa rápida, Webertec Trafic "WEBER", cor preto, composta de cimento, sílica de fumo, fibras de aço, aditivos especiais e inertes seleccionados, com uma resistência à compressão aos 28 dias maior ou igual a 30 N/mm².
Critérios considerados na determinação do preço da unidade de obra: O preço inclui a escavação.
Inclui: Marcação. Escavação com meios manuais. Betonagem da base de apoio. Montagem. Eliminação e limpeza do material sobrante.
Critério de medição de projecto: Número de unidades previstas, segundo documentação gráfica de Projecto.
Critério de medição de obra: Medir-se-á o número de unidades realmente executadas segundo especificações de Projecto.

| Código | Un | Descrição | Rendimento | Preço | Importância |
|---|---|---|---|---|---|
| mt52mug360a | Ud | Pino com corpo extraível de aço inoxidável AISI 304 de 100 cm de altura e 9 cm de diâmetro e base encastrável de aço galvanizado de 15 cm de altura e 9 cm de diâmetro, comprimento total do conjunto 115 cm, fechadura com chave de cabeça triangular, acabamento polido brilhante. (material) | 1 | 220.77 | 220.770 |
| mt10hmf020fa | m³ | Betão simples C20/25 (X0(P); D25; S2; Cl 1,0), fabricado em central, segundo NP EN 206. (material) | 0.25 | 76.59 | 19.148 |
| mt09moc140a | kg | Argamassa cimentícia de presa rápida, Webertec Trafic "WEBER", cor preto, composta de cimento, sílica de fumo, fibras de aço, aditivos especiais e inertes seleccionados, com uma resistência à compressão aos 28 dias maior ou igual a 30 N/mm², para a reparação de pavimentos de betão em áreas de tráfego rodado. (material) | 0.2 | 1.55 | 0.310 |
| mo041 | h | Oficial de 1ª construção de obra civil. (mão de obra) | 0.66 | 22.68 | 14.969 |
| mo087 | h | Ajudante de construção de obra civil. (mão de obra) | 0.66 | 22.13 | 14.606 |
| % | % | Custos directos complementares | 2 % | 269.803 | 5.396 |
|  |  | Custos directos |  |  | 275.199 |

Resíduos:
- colocação: mt10hmf020fa Betão simples C20/25 (X0(P); D25; S2; Cl 1,0), fabricado em central, segundo NP EN 206; factor de resíduo 0.00152845
- colocação: mt09moc140a; factor de resíduo 0.0063

## Recursos

**mt10hmf020fa** m³ Betão simples C20/25 (X0(P); D25; S2; Cl 1,0), fabricado em central, segundo NP EN 206
Dados técnicos: Custo energético 1840.000 MJ; Emissão de CO2 230.000 kg; Código LER 17 01 01; Massa do elemento 2300 kg; Volume 1.533333 m3

**mt09moc140a** kg Argamassa cimentícia de presa rápida
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
