# Isolamento sonoro a sons de condução aérea, em parede de placas, com painéis entre montantes e lâminas viscoelásticas entre placas

- Propriedade do ficheiro: CYPE INGENIEROS, S.A.
- Formato: FIEBDC-3/2002
- Moeda: EUR
- Custos indirectos: 3.00 %
- IVA: 23.00 %

## N Isolamentos e impermeabilizações

### NB Isolamentos sonoros

#### NBP Divisões

**NBP022** m² Isolamento sonoro a sons de condução aérea, em parede de placas, com painéis entre montantes e lâminas viscoelásticas entre placas.
Isolamento sonoro a sons de condução aérea, em parede de placas, realizado com painel de napa de poliéster, tipo NPP, de 1350x600 mm e 40 mm de espessura, colocado entre os montantes da estrutura portante; e lâmina viscoelástica autocolante de alta densidade, de 4 mm de espessura.
Inclui: Corte do isolamento a colocar entre os montantes. Colocação do isolamento entre os montantes. Corte do isolamento a colocar sobre a placa. Colocação do isolamento na placa já montada.
Critério de medição de projecto: Superfície medida segundo documentação gráfica de Projecto.
Critério de medição de obra: Medir-se-á a superfície realmente executada segundo especificações de Projecto.

| Código | Un | Descrição | Rendimento | Preço | Importância |
|---|---|---|---|---|---|
| mt16npg020i | m² | Painel de napa de poliéster, tipo NPP, de 1350x600 mm e 40 mm de espessura, resistência térmica 1,02 m²°C/W, condutibilidade térmica 0,039 W/(m°C), Euroclasse B-s1, d0 de reacção ao fogo segundo NP EN 13501-1; com atenuação acústica de 50 dB. (material) | 1.050 | 5.36 | 5.63 |
| mt16npg030p | m² | Lâmina viscoelástica autocolante de alta densidade, de 4 mm de espessura; com 67 dB de índice global de redução sonora, Rw. (material) | 2.100 | 8.75 | 18.38 |
| mo054 | h | Oficial de 1ª montador de isolamentos. (mão de obra) | 0.200 | 23.31 | 4.66 |
| mo101 | h | Ajudante de montador de isolamentos. (mão de obra) | 0.200 | 22.13 | 4.43 |
| % | % | Custos directos complementares | 2 % | 33.10 | 0.66 |
|  |  | Custos directos |  |  | 33.76 |
