# Pino fixo, de ferro fundido

- Propriedade do ficheiro: CYPE INGENIEROS, S.A.
- Formato: FIEBDC-3/2002
- Moeda: EUR
- Custos indirectos: 3.00 %
- IVA: 23.00 %

## T Equipamento urbano

### TP Protecções pedonais

#### TPH Pinos

**TPH020** Ud Pino fixo, de ferro fundido.
Pino fixo modelo clássico, de 70 cm de altura, de ferro fundido com protecção antioxidante e tinta de cor preto, fixado a uma superfície suporte com argamassa cimentícia de presa rápida, Webertec Trafic "WEBER", cor preto, composta de cimento, sílica de fumo, fibras de aço, aditivos especiais e inertes seleccionados, com uma resistência à compressão aos 28 dias maior ou igual a 30 N/mm², e elementos de ancoragem.
Critérios considerados na determinação do preço da unidade de obra: O preço não inclui a superfície suporte.
Inclui: Marcação. Montagem. Eliminação e limpeza do material sobrante.
Critério de medição de projecto: Número de unidades previstas, segundo documentação gráfica de Projecto.
Critério de medição de obra: Medir-se-á o número de unidades realmente executadas segundo especificações de Projecto.

| Código | Un | Descrição | Rendimento | Preço | Importância |
|---|---|---|---|---|---|
| mt52mug280c | Ud | Pino fixo modelo clássico, de 70 cm de altura, de ferro fundido com protecção antioxidante e tinta de cor preto, inclusive pernos de ancoragem. (material) | 1.000 | 80.10 | 80.10 |
| mt09moc140a | kg | Argamassa cimentícia de presa rápida, Webertec Trafic "WEBER", cor preto, composta de cimento, sílica de fumo, fibras de aço, aditivos especiais e inertes seleccionados, com uma resistência à compressão aos 28 dias maior ou igual a 30 N/mm², para a reparação de pavimentos de betão em áreas de tráfego rodado. (material) | 0.200 | 1.55 | 0.31 |
| mo041 | h | Oficial de 1ª construção de obra civil. (mão de obra) | 0.440 | 22.68 | 9.98 |
| mo087 | h | Ajudante de construção de obra civil. (mão de obra) | 0.440 | 22.13 | 9.74 |
| % | % | Custos directos complementares | 2 % | 100.13 | 2.00 |
|  |  | Custos directos |  |  | 102.13 |
