# Pino retráctil, de aço inoxidável

- Propriedade do ficheiro: CYPE INGENIEROS, S.A.
- Formato: FIEBDC-3/2002
- Moeda: EUR
- Custos indirectos: 3.00 %
- IVA: 23.00 %

## T Equipamento urbano

### TP Protecções pedonais

#### TPH Pinos

**TPH130** Ud Pino retráctil, de aço inoxidável.
Pino retráctil de elevação e descida automáticos, com corpo de aço inoxidável de 50 cm de altura e 14 cm de diâmetro, base de 30 cm de diâmetro e base encastrável de aço inoxidável de 76,5 cm de altura e 22 cm de diâmetro, comprimento total do conjunto 126,5 cm, fechadura com chave de cabeça quadrada, acabamento com tinta epóxi, fixado a uma base de betão C20/25 (X0(P); D25; S2; Cl 1,0) com argamassa cimentícia de presa rápida, Webertec Trafic "WEBER", cor preto, composta de cimento, sílica de fumo, fibras de aço, aditivos especiais e inertes seleccionados, com uma resistência à compressão aos 28 dias maior ou igual a 30 N/mm².
Critérios considerados na determinação do preço da unidade de obra: O preço inclui a escavação.
Inclui: Marcação. Escavação com meios manuais. Betonagem da base de apoio. Montagem. Eliminação e limpeza do material sobrante.
Critério de medição de projecto: Número de unidades previstas, segundo documentação gráfica de Projecto.
Critério de medição de obra: Medir-se-á o número de unidades realmente executadas segundo especificações de Projecto.

| Código | Un | Descrição | Rendimento | Preço | Importância |
|---|---|---|---|---|---|
| mt52mug390a | Ud | Pino retráctil de elevação e descida automáticos, com corpo de aço inoxidável de 50 cm de altura e 14 cm de diâmetro, base de 30 cm de diâmetro e base encastrável de aço inoxidável de 76,5 cm de altura e 22 cm de diâmetro, comprimento total do conjunto 126,5 cm, fechadura com chave de cabeça quadrada, acabamento com tinta epóxi. (material) | 1.000 | 2517.36 | 2517.36 |
| mt10hmf020fa | m³ | Betão simples C20/25 (X0(P); D25; S2; Cl 1,0), fabricado em central, segundo NP EN 206. (material) | 0.250 | 76.59 | 19.15 |
| mt09moc140a | kg | Argamassa cimentícia de presa rápida, Webertec Trafic "WEBER", cor preto, composta de cimento, sílica de fumo, fibras de aço, aditivos especiais e inertes seleccionados, com uma resistência à compressão aos 28 dias maior ou igual a 30 N/mm², para a reparação de pavimentos de betão em áreas de tráfego rodado. (material) | 0.200 | 1.55 | 0.31 |
| mo041 | h | Oficial de 1ª construção de obra civil. (mão de obra) | 0.660 | 22.68 | 14.97 |
| mo087 | h | Ajudante de construção de obra civil. (mão de obra) | 0.660 | 22.13 | 14.61 |
| % | % | Custos directos complementares | 2 % | 2566.40 | 51.33 |
|  |  | Custos directos |  |  | 2617.73 |
