# Argamassa tipo Grout para enchimento, por descarga, de apoios estruturais

- Propriedade do ficheiro: CYPE INGENIEROS, S.A.
- Formato: FIEBDC-3/2002
- Moeda: EUR
- Custos indirectos: 3.00 %
- IVA: 23.00 %

## E Estruturas

### EP Pré-fabricadas de betão

#### EPS Pilares

**EPS030** l Argamassa tipo Grout para enchimento, por descarga, de apoios estruturais.
Argamassa cimentícia fluida de altas prestações mecânicas e de retracção compensada, Webertec Grout 850 "WEBER", com uma resistência à compressão aos 28 dias maior ou igual a 89 N/mm², utilizado no enchimento por descarga de apoios estruturais.
Inclui: Marcação. Limpeza da zona de aplicação. Preparação da mistura. Descarga da argamassa em camadas sucessivas. Cura da argamassa. Limpeza dos restos gerados.
Critério de medição de projecto: Volume medido segundo documentação gráfica de Projecto.
Critério de medição de obra: Medir-se-á o volume realmente executado segundo especificações de Projecto.

| Código | Un | Descrição | Rendimento | Preço | Importância |
|---|---|---|---|---|---|
| mt09rew080b | kg | Argamassa cimentícia fluida de altas prestações mecânicas e de retracção compensada, Webertec Grout 850 "WEBER", com uma resistência à compressão aos 28 dias maior ou igual a 89 N/mm², composta de cimento, aditivos especiais e inertes seleccionados, para utilização geral, para ancoragens e enchimentos de 2 a 30 mm de espessura, segundo NP EN 1504-6. (material) | 1.950 | 0.78 | 1.52 |
| mo020 | h | Oficial de 1ª construção. (mão de obra) | 0.005 | 22.68 | 0.11 |
| mo113 | h | Operário não qualificado construção. (mão de obra) | 0.005 | 21.45 | 0.11 |
| % | % | Custos directos complementares | 2 % | 1.74 | 0.03 |
|  |  | Custos directos |  |  | 1.77 |
