# Isolamento termo-acústico exterior de condutas metálicas

- Propriedade do ficheiro: CYPE INGENIEROS, S.A.
- Formato: FIEBDC-3/2002
- Moeda: EUR
- Custos indirectos: 3.00 %
- IVA: 23.00 %

## N Isolamentos e impermeabilizações

### NA Isolamentos térmicos

#### NAC Condutas metálicas

**NAC010** m² Isolamento termo-acústico exterior de condutas metálicas.
Isolamento termo-acústico exterior para conduta metálica circular de climatização, realizado com manta de lã de vidro Climcover Roll Alu3 "ISOVER", segundo NP EN 14303, revestida numa das suas faces com um complexo kraft-alumínio reforçado que actua como barreira de vapor, incorporando sobreposição de 5 cm para o vedante entre tramos, de 45 mm de espessura, resistência térmica 1,28 m²°C/W, condutibilidade térmica 0,035 W/(m°C), fixado com fita autocolante de alumínio. Inclusive fita adesiva de alumínio para a vedação de juntas.
Inclui: Limpeza e preparação da superfície suporte. Implantação e corte do isolamento. Colocação do isolamento. Fixação do isolamento. Vedação de juntas e ligações.
Critério de medição de projecto: Superfície medida segundo documentação gráfica de Projecto.
Critério de medição de obra: Medir-se-á a superfície realmente executada segundo especificações de Projecto.

| Código | Un | Descrição | Rendimento | Preço | Importância |
|---|---|---|---|---|---|
| mt42coi100ae | m² | Manta de lã de vidro Climcover Roll Alu3 "ISOVER", segundo NP EN 14303, revestida numa das suas faces com um complexo kraft-alumínio reforçado que actua como barreira de vapor, incorporando sobreposição de 5 cm para o vedante entre tramos, de 45 mm de espessura, resistência térmica 1,28 m²°C/W, condutibilidade térmica 0,035 W/(m°C), Euroclasse B-s1, d0 de reacção ao fogo segundo NP EN 13501-1, com código de designação MW-EN 14303-T2-MV1. (material) | 1.100 | 6.45 | 7.10 |
| mt42con020 | m | Fita autocolante de alumínio, de 50 microns de espessura e 65 mm de largura, à base de resinas acrílicas, para a vedação e fixação do isolamento. (material) | 1.500 | 0.19 | 0.29 |
| mo054 | h | Oficial de 1ª montador de isolamentos. (mão de obra) | 0.100 | 23.31 | 2.33 |
| mo101 | h | Ajudante de montador de isolamentos. (mão de obra) | 0.100 | 22.13 | 2.21 |
| % | % | Custos directos complementares | 2 % | 11.93 | 0.24 |
|  |  | Custos directos |  |  | 12.17 |
