# Isolamento térmico entre os montantes da parede exterior de estrutura leve

- Propriedade do ficheiro: CYPE INGENIEROS, S.A.
- Formato: FIEBDC-3/2002
- Moeda: EUR
- Custos indirectos: 3.00 %
- IVA: 23.00 %

## N Isolamentos e impermeabilizações

### NA Isolamentos térmicos

#### NAF Fachadas e paredes meeiras

**NAF120** m² Isolamento térmico entre os montantes da parede exterior de estrutura leve.
Isolamento térmico entre os montantes da parede exterior de estrutura leve de madeira, com painel semi-rígido de lã mineral, Geowall 37 "ISOVER", segundo EN 13162, não revestido, de 50 mm de espessura, resistência térmica 1,35 m²°C/W, condutibilidade térmica 0,037 W/(m°C).
Inclui: Corte e preparação do isolamento. Colocação do isolamento.
Critério de medição de projecto: Superfície medida segundo documentação gráfica de Projecto.
Critério de medição de obra: Medir-se-á a superfície realmente executada segundo especificações de Projecto.

| Código | Un | Descrição | Rendimento | Preço | Importância |
|---|---|---|---|---|---|
| mt16lri010co | m² | Painel semi-rígido de lã mineral, Geowall 37 "ISOVER", segundo EN 13162, não revestido, de 50 mm de espessura, resistência térmica 1,35 m²°C/W, condutibilidade térmica 0,037 W/(m°C), coeficiente de absorção sonora médio 0,7 para uma frequência de 500 Hz e Euroclasse A1 de reacção ao fogo segundo NP EN 13501-1. (material) | 1.050 | 3.95 | 4.15 |
| mo054 | h | Oficial de 1ª montador de isolamentos. (mão de obra) | 0.120 | 23.31 | 2.80 |
| mo101 | h | Ajudante de montador de isolamentos. (mão de obra) | 0.120 | 22.13 | 2.66 |
| % | % | Custos directos complementares | 2 % | 9.61 | 0.19 |
|  |  | Custos directos |  |  | 9.80 |
