# Isolamento sonoro a sons de condução aérea e de percussão de pavimentos flutuantes, com complexos multicamada

- Propriedade do ficheiro: CYPE INGENIEROS, S.A.
- Formato: FIEBDC-3/2002
- Moeda: EUR
- Custos indirectos: 3.00 %
- IVA: 23.00 %

## N Isolamentos e impermeabilizações

### NB Isolamentos sonoros

#### NBL Pavimentos flutuantes

**NBL040** m² Isolamento sonoro a sons de condução aérea e de percussão de pavimentos flutuantes, com complexos multicamada.
Isolamento sonoro a sons de condução aérea e de percussão de pavimentos flutuantes, com complexos formados por lâminas de borracha sintética EPDM que tenham aderida a uma das suas faces uma lâmina de espuma de polietileno reticulado de elevada resistência à compressão e uma fliselina aderida à face de borracha, de 5,5 mm de espessura e dessolidarização perimetral executada com o mesmo material isolante. Colocação em obra: face a face. Inclusive fita autocolante para vedação de juntas.
Inclui: Limpeza e preparação da superfície suporte. Colocação do isolamento sobre a laje. Corte do isolamento.
Critério de medição de projecto: Superfície medida segundo documentação gráfica de Projecto.
Critério de medição de obra: Medir-se-á a superfície realmente executada segundo especificações de Projecto.

| Código | Un | Descrição | Rendimento | Preço | Importância |
|---|---|---|---|---|---|
| mt16ppt020a | m² | Complexo formado por uma lâmina de borracha sintética EPDM que tenha aderida a uma das suas faces uma lâmina de espuma de polietileno reticulado de elevada resistência à compressão e uma fliselina aderida à face de borracha, de 5,5 mm de espessura. (material) | 1.220 | 6.79 | 8.28 |
| mt16aaa030 | m | Fita autocolante para vedação de juntas. (material) | 0.100 | 0.30 | 0.03 |
| mo054 | h | Oficial de 1ª montador de isolamentos. (mão de obra) | 0.080 | 23.31 | 1.86 |
| mo101 | h | Ajudante de montador de isolamentos. (mão de obra) | 0.080 | 22.13 | 1.77 |
| % | % | Custos directos complementares | 2 % | 11.94 | 0.24 |
|  |  | Custos directos |  |  | 12.18 |
