# Isolamento sonoro a sons de condução aérea em revestimento interior autoportante de placas, com painéis entre montantes e complexos multicamada entre placas

- Propriedade do ficheiro: CYPE INGENIEROS, S.A.
- Formato: FIEBDC-3/2002
- Moeda: EUR
- Custos indirectos: 3.00 %
- IVA: 23.00 %

## N Isolamentos e impermeabilizações

### NB Isolamentos sonoros

#### NBO Revestimentos interiores

**NBO030** m² Isolamento sonoro a sons de condução aérea em revestimento interior autoportante de placas, com painéis entre montantes e complexos multicamada entre placas.
Isolamento sonoro a sons de condução aérea, em revestimento interior autoportante de placas, realizado com painel compacto de lã de vidro hidrofugada, ECO 032 "ISOVER", segundo EN 13162, de 50 mm de espessura, revestido numa das suas faces com uma barreira de vapor resistente à tracção e resistente ao rompimento, composta por um complexo de papel kraft com polietileno, resistência térmica 1,4 m²°C/W, condutibilidade térmica 0,032 W/(m°C), colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16lvi030akha | m² | Painel compacto de lã de vidro hidrofugada, ECO 032 "ISOVER", segundo EN 13162, de 50 mm de espessura, revestido numa das suas faces com uma barreira de vapor resistente à tracção e resistente ao rompimento, composta por um complexo de papel kraft com polietileno, resistência térmica 1,4 m²°C/W, condutibilidade térmica 0,032 W/(m°C), Euroclasse F de reacção ao fogo segundo NP EN 13501-1, capacidade de absorção de água a curto prazo <=1 kg/m² e factor de resistência à difusão do vapor de água 1. (material) | 1.050 | 8.20 | 8.61 |
| mt16ppt025i | m² | Complexo multicamada, de 6,4 mm de espessura, formado por duas lâminas de espuma de polietileno reticulado, de 3 mm de espessura cada uma, e uma lâmina de chumbo de 0,35 mm de espessura intercalada entre ambas; com 24,5 dB de índice global de redução sonora, Rw, segundo EN ISO 10140-2. (material) | 1.050 | 33.47 | 35.14 |
| mt16npg031 | kg | Cola. (material) | 0.300 | 7.76 | 2.33 |
| mo054 | h | Oficial de 1ª montador de isolamentos. (mão de obra) | 0.050 | 23.31 | 1.17 |
| mo101 | h | Ajudante de montador de isolamentos. (mão de obra) | 0.050 | 22.13 | 1.11 |
| % | % | Custos directos complementares | 2 % | 48.36 | 0.97 |
|  |  | Custos directos |  |  | 49.33 |
