# Isolamento sonoro para silenciador de células, com painéis de lã mineral

- Propriedade do ficheiro: CYPE INGENIEROS, S.A.
- Formato: FIEBDC-3/2002
- Moeda: EUR
- Custos indirectos: 3.00 %
- IVA: 23.00 %

## N Isolamentos e impermeabilizações

### NB Isolamentos sonoros

#### NBQ Maquinaria e equipamentos industriais

**NBQ010** m² Isolamento sonoro para silenciador de células, com painéis de lã mineral.
Isolamento sonoro formado por painel semi-rígido de lã de vidro TECH Slab 3.0 G1 (Painel Neto) "ISOVER", de 40 mm de espessura, revestido numa das suas faces com um véu mineral preto, resistência térmica 1,05 m²°C/W, condutibilidade térmica 0,038 W/(m°C), densidade 70 kg/m³, calor específico 840 J/kgK, coeficiente de absorção sonora médio 0,75 para uma frequência de 500 Hz e factor de resistência à difusão do vapor de água 1, colocado no interior das células do silenciador para condutas rectangulares.
Inclui: Preparação da superfície. Colocação do painel.
Critério de medição de projecto: Superfície medida segundo documentação gráfica de Projecto.
Critério de medição de obra: Medir-se-á a superfície realmente executada segundo especificações de Projecto.

| Código | Un | Descrição | Rendimento | Preço | Importância |
|---|---|---|---|---|---|
| mt16lvi060nc | m² | Painel semi-rígido de lã de vidro TECH Slab 3.0 G1 (Painel Neto) "ISOVER", segundo EN 13162, revestido numa das suas faces com um véu mineral preto, de 40 mm de espessura, condutibilidade térmica 0,038 W/(m°C), densidade 70 kg/m³, coeficiente de absorção sonora médio 0,75 para uma frequência de 500 Hz, Euroclasse A2-s1, d0 de reacção ao fogo segundo NP EN 13501-1 e factor de resistência à difusão do vapor de água 1. (material) | 1.100 | 15.80 | 17.38 |
| mo054 | h | Oficial de 1ª montador de isolamentos. (mão de obra) | 0.150 | 23.31 | 3.50 |
| mo101 | h | Ajudante de montador de isolamentos. (mão de obra) | 0.150 | 22.13 | 3.32 |
| % | % | Custos directos complementares | 2 % | 24.20 | 0.48 |
|  |  | Custos directos |  |  | 24.68 |
