# Membrana de difusão variável sob laje

- Propriedade do ficheiro: CYPE INGENIEROS, S.A.
- Formato: FIEBDC-3/2002
- Moeda: EUR
- Custos indirectos: 3.00 %
- IVA: 23.00 %

## N Isolamentos e impermeabilizações

### NE Estanquidade

#### NED Lajes

**NED035** m² Membrana de difusão variável sob laje.
Membrana de difusão variável de poliamida, com armadura de polipropileno, Vario KM Duplex UV "ISOVER", de 0,2 mm de espessura, de 0,3 a 5 m de espessura de ar equivalente face à difusão de vapor de água, segundo NP EN 1931, Euroclasse E de reacção ao fogo segundo NP EN 13501-1. Colocação em obra: com sobreposições, por la cara inferior del forjado. Inclusive grampos e fita autocolante Vario KB1 "ISOVER".
Inclui: Limpeza e preparação da superfície. Corte e preparação. Fixação. Corte da fita de vedação. Colocação da fita de vedação.
Critério de medição de projecto: Superfície medida segundo documentação gráfica de Projecto.
Critério de medição de obra: Medir-se-á a superfície realmente executada segundo especificações de Projecto.

| Código | Un | Descrição | Rendimento | Preço | Importância |
|---|---|---|---|---|---|
| mt15qso010a | m² | Membrana de difusão variável de poliamida, com armadura de polipropileno, Vario KM Duplex UV "ISOVER", de 0,2 mm de espessura, de 0,3 a 5 m de espessura de ar equivalente face à difusão de vapor de água, segundo NP EN 1931, Euroclasse E de reacção ao fogo segundo NP EN 13501-1; fornecida em rolos de 1,50x50 m. (material) | 1.000 | 3.90 | 3.90 |
| mt15pdr300c | Ud | Grampo, de aço galvanizado, de 8 mm de altura; para a fixação de lâminas para o controlo do vapor. (material) | 5.000 | 0.02 | 0.10 |
| mt15qso030a | m | Fita autocolante Vario KB1 "ISOVER", para vedação de juntas. (material) | 1.020 | 1.20 | 1.22 |
| mo054 | h | Oficial de 1ª montador de isolamentos. (mão de obra) | 0.042 | 23.31 | 0.98 |
| mo101 | h | Ajudante de montador de isolamentos. (mão de obra) | 0.021 | 22.13 | 0.46 |
| % | % | Custos directos complementares | 2 % | 6.66 | 0.13 |
|  |  | Custos directos |  |  | 6.79 |
