# Revestimento exterior com peças de grande formato de grés porcelânico esmaltado. Colocação em camada fina, com fixações mecânicas

- Propriedade do ficheiro: CYPE INGENIEROS, S.A.
- Formato: FIEBDC-3/2002
- Moeda: EUR
- Custos indirectos: 3.00 %
- IVA: 23.00 %

## R Revestimentos

### RA De peças rígidas em paramentos verticais

#### RAC De grés porcelânico

**RAC042** m² Revestimento exterior com peças de grande formato de grés porcelânico esmaltado. Colocação em camada fina, com fixações mecânicas.
Revestimento exterior com peças de grande formato de grés porcelânico esmaltado, acabamento polido, de 330x660x10 mm, gama média, capacidade de absorção de água E<0,5%, grupo BIa, segundo NP EN 14411. SUPORTE: paramento de betão, vertical. COLOCAÇÃO: em camada fina através de colagem dupla com cimento cola melhorado de ligantes mistos, tixotrópico, C2 TE S2, segundo NP EN 12004, altamente deformável, com deslizamento reduzido e tempo de colocação ampliado Webercol Flex³ Supergel "WEBER", cor branco e grampos de ancoragem intermédios em forma de omega e no arranque de 15 mm de largura, de aço inoxidável AISI 316, acabamento natural, para sistema de fixação à vista. ENCHIMENTO DE JUNTAS: com argamassa de juntas cimentosa melhorada, tipo CG2 W A, segundo EN 13888, com absorção de água reduzida e resistência elevada à abrasão, Webercolor Premium "WEBER", cor Blanco, em juntas de 8 mm de espessura. Inclusive cruzetas de PVC.
Critérios considerados na determinação do preço da unidade de obra: O preço não inclui as peças especiais nem a resolução de pontos singulares.
Inclui: Preparação da superfície suporte. Marcação dos níveis, da disposição de peças e das juntas. Corte das peças. Preparação e aplicação do material de colocação. Formação de juntas de movimento. Colocação das peças. Fixação definitiva do revestimento com ancoragens mecânicas. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcw010t | kg | Cimento cola melhorado de ligantes mistos, tixotrópico, C2 TE S2, segundo NP EN 12004, altamente deformável, com deslizamento reduzido e tempo de colocação ampliado Webercol Flex³ Supergel "WEBER", cor branco, à base de cimento branco, resinas sintéticas especiais, inertes siliciosos seleccionados, fibras de vidro de alta dispersão e aditivos orgânicos e inorgânicos, com muito baixo conteúdo de compostos orgânicos voláteis (COV), com resistência à imersão em água. (material) | 6.000 | 1.14 | 6.84 |
| mt19pey110bfg | Ud | Kit de grampos de ancoragem intermédios em forma de omega e no arranque de 15 mm de largura, de aço inoxidável AISI 316, acabamento natural, buchas de nylon e parafusos de aço inoxidável A2, para sistema de fixação à vista de revestimentos exteriores cerâmicos, com juntas de 8 mm de espessura. (material) | 8.330 | 0.45 | 3.75 |
| mt19abp100yfba | m² | Peças de grande formato de grés porcelânico esmaltado, acabamento polido, de 330x660x10 mm, gama média, capacidade de absorção de água E<0,5%, grupo BIa, segundo NP EN 14411. (material) | 1.050 | 26.03 | 27.33 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.550 | 2.26 | 1.24 |
| mt18acc100a | Ud | Kit de cruzetas de PVC para garantir uma espessura das juntas entre peças de entre 1 e 20 mm, em revestimentos e pavimentos cerâmicos. (material) | 0.101 | 2.40 | 0.24 |
| op00sie030 |  | Serra de disco de diamante, para mesa de trabalho, de corte húmido. | 1.000 | 0.00 | 0.00 |
| op00amo010 |  | Rebarbadora. | 1.000 | 0.00 | 0.00 |
| op00tal010 |  | Berbequim. | 1.000 | 0.00 | 0.00 |
| mo024 | h | Oficial de 1ª ladrilhador (azulejador). (mão de obra) | 0.820 | 22.68 | 18.60 |
| mo062 | h | Ajudante de ladrilhador (azulejador). (mão de obra) | 0.820 | 22.13 | 18.15 |
| % | % | Custos directos complementares | 2 % | 76.15 | 1.52 |
|  |  | Custos directos |  |  | 77.67 |
