# Pavimento interior de mosaico de grés esmaltado. Colocação em camada fina

- Propriedade do ficheiro: CYPE INGENIEROS, S.A.
- Formato: FIEBDC-3/2002
- Moeda: EUR
- Custos indirectos: 3.00 %
- IVA: 23.00 %

## R Revestimentos

### RS Pavimentos

#### RSG Cerâmicos

**RSG180** m² Pavimento interior de mosaico de grés esmaltado. Colocação em camada fina.
Pavimento interior de mosaico de grés esmaltado, com pastilhas de 25x25x5 mm montadas numa malha, gama média, capacidade de absorção de água E<3%, grupo BIb, segundo NP EN 14411, com resistência ao deslizamento entre 35 e 45 segundo ENV 12633. SUPORTE: de argamassa de cimento. COLOCAÇÃO: em camada fina com cimento cola de presa normal, de altas prestações, C1 T, segundo NP EN 12004, com deslizamento reduzido Webercol Dur "WEBER", cor cinzento. ENCHIMENTO DE JUNTAS: com argamassa de juntas cimentosa melhorada, tipo CG2 W A, segundo EN 13888, com absorção de água reduzida e resistência elevada à abrasão, Webercolor Junta Fina "WEBER", cor Blanco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcw010d | kg | Cimento cola de presa normal, de altas prestações, C1 T, segundo NP EN 12004, com deslizamento reduzido Webercol Dur "WEBER", cor cinzento, à base de cimento cinzento, resina sintética, inertes siliciosos e calcários e aditivos orgânicos e inorgânicos, com resistência à imersão em água. (material) | 4.500 | 0.33 | 1.49 |
| mt19abe110eb | m² | Mosaico de grés esmaltado, com pastilhas de 25x25x5 mm montadas numa malha, com uma junta de separação entre pastilhas de 2 mm, gama média, capacidade de absorção de água E<3%, grupo BIb, segundo NP EN 14411, com resistência ao deslizamento entre 35 e 45 segundo ENV 12633. (material) | 1.050 | 11.38 | 11.95 |
| mt18acc100a | Ud | Kit de cruzetas de PVC para garantir uma espessura das juntas entre peças de entre 1 e 20 mm, em revestimentos e pavimentos cerâmicos. (material) | 3.200 | 2.40 | 7.68 |
| mt09mcw050fa | kg | Argamassa de juntas cimentosa melhorada, tipo CG2 W A, segundo EN 13888, com absorção de água reduzida e resistência elevada à abrasão, Webercolor Junta Fina "WEBER", cor Blanco, composta de cimento branco, cimento cinzento, inertes calcários, resinas sintéticas, aditivos orgânicos e inorgânicos específicos e pigmentos minerais, com muito baixo conteúdo de compostos orgânicos voláteis (COV), extrafina e impermeável à água, para enchimento de juntas de todo tipo de peças cerâmicas e pedras naturais, para juntas de até 3 mm. (material) | 1.120 | 1.27 | 1.42 |
| mo023 | h | Oficial de 1ª ladrilhador. (mão de obra) | 0.418 | 22.68 | 9.48 |
| mo061 | h | Ajudante de ladrilhador. (mão de obra) | 0.209 | 22.13 | 4.63 |
| % | % | Custos directos complementares | 2 % | 36.65 | 0.73 |
|  |  | Custos directos |  |  | 37.38 |
