# Alçapão para tecto falso contínuo de placas de gesso laminado. Sistema "PLACO"

- Propriedade do ficheiro: CYPE INGENIEROS, S.A.
- Formato: FIEBDC-3/2002
- Moeda: EUR
- Custos indirectos: 3.00 %
- IVA: 23.00 %

## R Revestimentos

### RT Tectos falsos em interiores

#### RTC Contínuos, de placas de gesso laminado

**RTC019** Ud Alçapão para tecto falso contínuo de placas de gesso laminado. Sistema "PLACO".
Alçapão, Alutramp "PLACO", de 600x600 mm, formado por aro de alumínio e porta de placa de gesso laminado com baixa absorção superficial de água, Placomarine PPM 13, para tecto falso contínuo de placas de gesso laminado. Inclusive acessórios de montagem.
Inclui: Marcação e corte da placa de gesso laminado. Colocação do aro. Colocação e aparafusamento da porta. Resolução de encontros e pontos singulares.
Critério de medição de projecto: Número de unidades previstas, segundo documentação gráfica de Projecto.
Critério de medição de obra: Medir-se-á o número de unidades realmente colocadas segundo especificações de Projecto.

| Código | Un | Descrição | Rendimento | Preço | Importância |
|---|---|---|---|---|---|
| mt12plk070b | Ud | Alçapão, Alutramp "PLACO", de 600x600 mm, formado por aro de alumínio e porta de placa de gesso laminado com baixa absorção superficial de água, Placomarine PPM 13. (material) | 1.000 | 36.08 | 36.08 |
| op00fre010 |  | Fresadora. | 0.100 | 0.00 | 0.00 |
| op00ato010 |  | Aparafusadora. | 0.050 | 0.00 | 0.00 |
| mo015 | h | Oficial de 1ª montador de tectos falsos. (mão de obra) | 0.400 | 23.31 | 9.32 |
| mo082 | h | Ajudante de montador de tectos falsos. (mão de obra) | 0.200 | 22.13 | 4.43 |
| % | % | Custos directos complementares | 2 % | 49.83 | 1.00 |
|  |  | Custos directos |  |  | 50.83 |
