# Alçapão para tecto falso contínuo de placas de gesso laminado. Sistema "PLACO"

- Propriedade do ficheiro: CYPE INGENIEROS, S.A.
- Formato: FIEBDC-3/2002
- Moeda: EUR
- Custos indirectos: 3.00 %
- IVA: 23.00 %

## R Revestimentos

### RT Tectos falsos em interiores

#### RTC Contínuos, de placas de gesso laminado

**RTC019** Ud Alçapão para tecto falso contínuo de placas de gesso laminado. Sistema "PLACO".
Alçapão Gyptone Access Quattro 42 "PLACO", de 600x600 mm, formado por aro e tampa de 510x510 mm, para tecto falso contínuo de placas de gesso laminado perfuradas fono-absorventes Gyptone Continuo. Inclusive fixações, elementos de suspensão, parafusos, tratamento de juntas e acessórios de montagem.
Inclui: Marcação e corte da placa de gesso laminado. Colocação e aparafusamento dos perfis. Colocação e aparafusamento do aro. Resolução de encontros e pontos singulares. Tratamento de juntas. Colocação da tampa.
Critério de medição de projecto: Número de unidades previstas, segundo documentação gráfica de Projecto.
Critério de medição de obra: Medir-se-á o número de unidades realmente colocadas segundo especificações de Projecto.

| Código | Un | Descrição | Rendimento | Preço | Importância |
|---|---|---|---|---|---|
| mt12plp010 | m | Perfil de aço galvanizado, F-530 "PLACO", fabricado através de laminação a frio, de 3000 mm de comprimento, 45x16 mm de secção e 0,6 mm de espessura, para a realização de revestimentos interiores autoportantes e tectos, segundo EN 14195. (material) | 1.200 | 1.75 | 2.10 |
| mt12plt010c | Ud | Parafuso auto-roscante TTPC 35 "PLACO", com cabeça de trombeta, de 35 mm de comprimento, para instalação de placas de gesso laminado sobre perfis de espessura inferior a 6 mm. (material) | 26.000 | 0.02 | 0.52 |
| mt12pla020c | Ud | Alçapão Gyptone Access Quattro 42 "PLACO", de 600x600 mm, formado por aro e tampa de 510x510 mm. (material) | 1.000 | 151.57 | 151.57 |
| mt12plm010a | kg | Massa de secagem em pó SN "PLACO"; Euroclasse A2-s1, d0 de reacção ao fogo, segundo NP EN 13501-1, intervalo de temperatura de trabalho de 5 a 30°C, para aplicação manual com fita de juntas, segundo EN 13963; para o tratamento das juntas das placas de gesso laminado. (material) | 0.300 | 1.13 | 0.34 |
| mt12plj010a | m | Fita microperfurada de papel "PLACO", de 50 mm de largura, segundo EN 13963, para acabamento de juntas de placas de gesso laminado. (material) | 1.200 | 0.05 | 0.06 |
| op00fre010 |  | Fresadora. | 0.100 | 0.00 | 0.00 |
| op00ato010 |  | Aparafusadora. | 0.100 | 0.00 | 0.00 |
| mo015 | h | Oficial de 1ª montador de tectos falsos. (mão de obra) | 0.700 | 23.31 | 16.32 |
| mo082 | h | Ajudante de montador de tectos falsos. (mão de obra) | 0.350 | 22.13 | 7.75 |
| % | % | Custos directos complementares | 2 % | 178.66 | 3.57 |
|  |  | Custos directos |  |  | 182.23 |
