# Parede de placas de cimento, de alta resistência à humidade. Sistema Placo Hydro Premium "PLACO"

- Propriedade do ficheiro: CYPE Ingenieros S.A.
- Formato: FIEBDC-3/2016
- Programa: Gerador de preços para construção civil. CYPE Ingenieros, S.A.
- Data: 03/07/2024
- Moeda: EUR
- Custos indirectos: 3 %
- IVA: 23 %

## F Fachadas, divisões e protecções

### FB Paredes divisórias de placas

#### FBC De placas de cimento

**FBC020** m² Parede de placas de cimento, de alta resistência à humidade. Sistema Placo Hydro Premium "PLACO".
Parede simples Placo Hydro Premium "PLACO" (12,5 + 48 + 12,5)/400 (48), de alta resistência à humidade, de 73 mm de espessura total, formada por uma estrutura simples autoportante de perfis metálicos de aço galvanizado formada por canais R 48 "PLACO" e montantes M 48 "PLACO", com uma separação entre montantes de 400 mm e uma disposição normal "N", à qual se aparafusa uma placa de cimento Aquaroc 13 "PLACO", de 12,5x1200x900 mm numa face e outra placa Aquaroc 13 "PLACO", de 12,5x1200x900 mm na outra face. Inclusive fita acústica; fixações para a ancoragem de canais e montantes metálicos; parafusos para a fixação das placas; tratamento de juntas com cola.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.45 | 0.47 | 0.212 |
| mt12plp070b | m | Canal de perfil de aço galvanizado, R 48 "PLACO", fabricado através de laminação a frio, de 3000 mm de comprimento, 48x30 mm de secção e 0,55 mm de espessura, segundo EN 14195. (material) | 0.9 | 1.79 | 1.611 |
| mt12plp060b | m | Montante de perfil de aço galvanizado, M 48 "PLACO", fabricado através de laminação a frio, de 3000 mm de comprimento, 46,5x36 mm de secção e 0,6 mm de espessura, segundo EN 14195. (material) | 3 | 2.18 | 6.540 |
| mt12plq010a | m² | Placa de cimento de alto rendimento, Aquaroc 13 "PLACO", de 12,5x1200x900 mm. (material) | 2.1 | 29.25 | 61.425 |
| mt12plt025b | Ud | Parafuso autoperfurante THTPF 25 "PLACO", com cabeça de trombeta, de 25 mm de comprimento. (material) | 30 | 0.05 | 1.500 |
| mt12plt030b | Ud | Parafuso autoperfurante rosca-chapa, TRPF 13 "PLACO", de 13 mm de comprimento. (material) | 4 | 0.02 | 0.080 |
| mt12plq030a | Ud | Cartucho de 310 cm³ de adesivo de alta resistência, Aquaroc "PLACO", para tratamento de juntas. (material) | 0.5 | 14.61 | 7.305 |
| mo053 | h | Oficial de 1ª montador de pré-fabricados interiores. (mão de obra) | 0.29 | 23.31 | 6.760 |
| mo100 | h | Ajudante de montador de pré-fabricados interiores. (mão de obra) | 0.29 | 22.13 | 6.418 |
| % | % | Custos directos complementares | 2 % | 91.851 | 1.837 |
|  |  | Custos directos |  |  | 93.688 |

Resíduos:
- colocação: mt12plj020a; factor de resíduo 0.06
- colocação: mt12plp070b; factor de resíduo 0.0168553
- colocação: mt12plp060b; factor de resíduo 0.0153066
- colocação: mt12plq010a Placa de cimento de alto rendimento, Aquaroc 13 "PLACO", de 12,5x1200x900 mm; factor de resíduo 0.0248
- colocação: mt12plt025b Parafuso autoperfurante THTPF 25 "PLACO", com cabeça de trombeta, de 25 mm de comprimento; factor de resíduo 0.00533333
- colocação: mt12plt030b Parafuso autoperfurante rosca-chapa, TRPF 13 "PLACO", de 13 mm de comprimento; factor de resíduo 0.005
- colocação: mt12plq030a Cartucho de 310 cm³ de adesivo de alta resistência, Aquaroc "PLACO", para tratamento de juntas; factor de resíduo 0.03

## Recursos

**mt12plj020a** m Banda estanque autocolante
Dados técnicos: Custo energético 1.399 MJ; Emissão de CO2 0.051 kg; Código LER 17 06 04; Massa do elemento 0.0095 kg; Volume 0.000016 m3
Resíduos:
- embalagem: re170203 Plástico. (componente de resíduo); rendimento 0.001 kg; Código LER 17 02 03; Massa do elemento 1 kg; Volume 0.001667 m3

**mt12plp070b** m Canal de perfil de aço galvanizado
Dados técnicos: Custo energético 62.839 MJ; Emissão de CO2 1.930 kg; Código LER 17 04 05; Massa do elemento 0.47 kg; Volume 0.000224 m3
Resíduos:
- embalagem: re170203 Plástico; rendimento 0.005 kg

**mt12plp060b** m Montante de perfil de aço galvanizado
Dados técnicos: Custo energético 81.433 MJ; Emissão de CO2 2.498 kg; Código LER 17 04 05; Massa do elemento 0.61 kg; Volume 0.00029 m3
Resíduos:
- embalagem: re170203 Plástico; rendimento 0.006 kg

**mt12plq010a** m² Placa de cimento de alto rendimento, Aquaroc 13 "PLACO", de 12,5x1200x900 mm
Dados técnicos: Custo energético 0.793 MJ; Emissão de CO2 2.044 kg; Código LER 17 01 01; Massa do elemento 13.5 kg; Volume 0.009 m3
Resíduos:
- embalagem: re170203 Plástico; rendimento 0.004 kg

**mt12plt025b** Ud Parafuso autoperfurante THTPF 25 "PLACO", com cabeça de trombeta, de 25 mm de comprimento
Dados técnicos: Custo energético 0.015 MJ; Emissão de CO2 0.002 kg; Código LER 17 04 05; Massa do elemento 0.0015 kg
Resíduos:
- embalagem: re150101 Embalagens de papel e cartão. (componente de resíduo); rendimento 0.001 kg; Código LER 15 01 01; Massa do elemento 1 kg; Volume 0.001333 m3

**mt12plt030b** Ud Parafuso autoperfurante rosca-chapa, TRPF 13 "PLACO", de 13 mm de comprimento
Dados técnicos: Custo energético 0.010 MJ; Emissão de CO2 0.001 kg; Código LER 17 04 05; Massa do elemento 0.001 kg
Resíduos:
- embalagem: re150101 Embalagens de papel e cartão; rendimento 0.001 kg

**mt12plq030a** Ud Cartucho de 310 cm³ de adesivo de alta resistência, Aquaroc "PLACO", para tratamento de juntas
Dados técnicos: Custo energético 22.548 MJ; Emissão de CO2 1.116 kg; Código LER 17 09 04; Massa do elemento 0.022 kg; Volume 0.000015 m3
Resíduos:
- embalagem: re170203 Plástico; rendimento 0.2 kg
