# Soco para sistema ETICS "WEBER" de isolamento térmico pelo exterior de fachadas

- Propriedade do ficheiro: CYPE Ingenieros S.A.
- Formato: FIEBDC-3/2016
- Programa: Gerador de preços para construção civil. CYPE Ingenieros, S.A.
- Data: 03/07/2024
- Moeda: EUR
- Custos indirectos: 3 %
- IVA: 23 %

## F Fachadas, divisões e protecções

### FS Fachadas ETICS

#### FSM Revestimento contínuo mineral ou sintético

**FSM116** m² Soco para sistema ETICS "WEBER" de isolamento térmico pelo exterior de fachadas.
Soco para sistema Webertherm ETICS "WEBER", com ETA 14/0365, com os painéis isolantes enterrados, composto por: camada de impermeabilização de argamassa impermeabilizante flexível, monocomponente, Weberdry ImperflexGel "WEBER", cor cinzento, aplicada em duas camadas; painel rígido de poliestireno extrudido, Webertherm Placa XPS "WEBER", de cor branca, de 60 mm de espessura, fixado ao suporte com argamassa polimérica de altas prestações reforçada com fibras, Webertherm BaseGel, "WEBER", cor cinzento; camada de regularização de argamassa polimérica de altas prestações reforçada com fibras, Webertherm BaseGel, "WEBER", cor branco, armada com malha de fibra de vidro anti-álcalis, Webertherm Malla 160 "WEBER", de 3,5x3,8 mm de vão de malha, 160 g/m² de massa superficial e 0,52 mm de espessura; camada de acabamento de argamassa orgânica Webertene Advance XS "WEBER", cor a escolher, gama Estándar, acabamento em gota, sobre primário regulador da absorção Webertene Primer "WEBER"; camada de impermeabilização de argamassa impermeabilizante flexível, monocomponente, Weberdry ImperflexGel "WEBER", cor cinzento, aplicada em duas camadas; camada drenante com tela drenante de estrutura nodular de polietileno de alta densidade (PEAD/HDPE), com nódulos de 7,5 mm de altura, resistência à compressão 150 kN/m² segundo EN ISO 604, capacidade de drenagem 5 l/(s·m) e massa nominal 0,5 kg/m², colocada sobre o isolamento.
Critérios considerados na determinação do preço da unidade de obra: O preço inclui a execução dos remates nos encontros com paramentos, revestimentos ou outros elementos assentes na sua superfície.
Inclui: Preparação da superfície suporte. Aplicação do impermeabilizante. Corte e preparação do isolamento. Colocação do isolamento sobre o paramento. Aplicação da argamassa base e colocação da malha de fibra de vidro na camada de regularização. Resolução dos pontos singulares. Formação de juntas. Aplicação da camada de acabamento. Aplicação do impermeabilizante. Colocação da camada drenante.
Critério de medição de projecto: Superfície medida segundo documentação gráfica de Projecto.
Critério de medição de obra: Medir-se-á a superfície realmente executada segundo especificações de Projecto.

| Código | Un | Descrição | Rendimento | Preço | Importância |
|---|---|---|---|---|---|
| mt28mic040a | kg | Argamassa impermeabilizante flexível, monocomponente, Weberdry ImperflexGel "WEBER", cor cinzento, composta de cimentos especiais, inertes, resinas, sais activos e aditivos, passagem da água a contrapressão < 125 cm³/m² às 24 horas, com certificado de potabilidade, para aplicação em camada fina. (material) | 2.5 | 6.67 | 16.675 |
| mt28mpc020a | kg | Argamassa polimérica de altas prestações reforçada com fibras, Webertherm BaseGel, "WEBER", cor cinzento, composta de cimento cinzento, cargas minerais, resinas hidrófugas redispersáveis, fibras e aditivos especiais, para aplicar com palustra, para aderir os painéis isolantes e como camada base, tipo GP CSIII W2, segundo EN 998-1. (material) | 6 | 0.76 | 4.560 |
| mt16pxw010d | m² | Painel rígido de poliestireno extrudido, Webertherm Placa XPS "WEBER", de cor branca, de 60 mm de espessura, segundo EN 13164, resistência térmica 1,8 m²°C/W, condutibilidade térmica 0,034 W/(m°C), Euroclasse E de reacção ao fogo segundo NP EN 13501-1. (material) | 1.05 | 18.24 | 19.152 |
| mt28mpc020c | kg | Argamassa polimérica de altas prestações reforçada com fibras, Webertherm BaseGel, "WEBER", cor branco, composta de cimento branco, cargas minerais, resinas hidrófugas redispersáveis, fibras e aditivos especiais, para aplicar com palustra, para aderir os painéis isolantes e como camada base, tipo GP CSIII W2, segundo EN 998-1. (material) | 3.75 | 0.82 | 3.075 |
| mt28maw050h | m² | Malha de fibra de vidro anti-álcalis, Webertherm Malla 160 "WEBER", de 3,5x3,8 mm de vão de malha, 160 g/m² de massa superficial, 0,52 mm de espessura e de 0,11x50 m, para armar argamassas. (material) | 1.1 | 1.66 | 1.826 |
| mt28pcc010c | l | Primário regulador da absorção Webertene Primer "WEBER", cor a escolher, gama Estándar, à base de copolímeros acrílicos, cargas minerais e aditivos especiais, impermeável à água da chuva e permeável ao vapor de água. (material) | 0.225 | 6.94 | 1.562 |
| mt28esc090c | kg | Argamassa orgânica Webertene Advance XS "WEBER", cor a escolher, gama Estándar, acabamento em gota, à base de siloxanos, cargas minerais, pigmentos resistentes aos raios UV, fungicidas e aditivos especiais. Segundo NP EN 15824. (material) | 0.75 | 4.26 | 3.195 |
| mt14gdo010a | m² | Tela drenante de estrutura nodular de polietileno de alta densidade (PEAD/HDPE), com nódulos de 7,5 mm de altura, resistência à compressão 150 kN/m² segundo EN ISO 604, capacidade de drenagem 5 l/(s·m) e massa nominal 0,5 kg/m². (material) | 0.2 | 2.09 | 0.418 |
| mo054 | h | Oficial de 1ª montador de isolamentos. (mão de obra) | 0.1 | 23.31 | 2.331 |
| mo101 | h | Ajudante de montador de isolamentos. (mão de obra) | 0.1 | 22.13 | 2.213 |
| mo039 | h | Oficial de 1ª rebocador. (mão de obra) | 0.6 | 22.68 | 13.608 |
| mo079 | h | Ajudante de rebocador. (mão de obra) | 0.6 | 22.13 | 13.278 |
| mo032 | h | Oficial de 1ª aplicador de produtos impermeabilizantes. (mão de obra) | 0.1 | 22.68 | 2.268 |
| mo070 | h | Ajudante de aplicador de produtos impermeabilizantes. (mão de obra) | 0.1 | 22.13 | 2.213 |
| % | % | Custos directos complementares | 2 % | 86.374 | 1.727 |
|  |  | Custos directos |  |  | 88.101 |

Resíduos:
- colocação: mt28mic040a; factor de resíduo 0.0066
- colocação: mt28mpc020a; factor de resíduo 0.015451
- colocação: mt16pxw010d; factor de resíduo 0.024
- colocação: mt28mpc020c; factor de resíduo 0.014458
- colocação: mt28maw050h; factor de resíduo 0.055
- colocação: mt28esc090c; factor de resíduo 0.0066
- colocação: mt14gdo010a; factor de resíduo 0.07

## Recursos

**mt28mic040a** kg Argamassa impermeabilizante flexível
Dados técnicos: Custo energético 3.898 MJ; Emissão de CO2 0.362 kg; Código LER 17 01 01; Massa do elemento 1 kg; Volume 0.000667 m3
Resíduos:
- embalagem: re150101 Embalagens de papel e cartão. (componente de resíduo); rendimento 0.014 kg; Código LER 15 01 01; Massa do elemento 1 kg; Volume 0.001333 m3

**mt28mpc020a** kg Argamassa polimérica de altas prestações reforçada com fibras
Dados técnicos: Custo energético 3.340 MJ; Emissão de CO2 0.250 kg; Código LER 17 01 01; Massa do elemento 1 kg; Volume 0.000667 m3

**mt16pxw010d** m² Painel rígido de poliestireno extrudido
Dados técnicos: Custo energético 187.569 MJ; Emissão de CO2 5.981 kg; Código LER 17 06 04; Massa do elemento 2.1 kg; Volume 0.0035 m3
Resíduos:
- embalagem: re170203 Plástico. (componente de resíduo); rendimento 0.034 kg; Código LER 17 02 03; Massa do elemento 1 kg; Volume 0.001667 m3

**mt28mpc020c** kg Argamassa polimérica de altas prestações reforçada com fibras
Dados técnicos: Custo energético 3.340 MJ; Emissão de CO2 0.250 kg; Código LER 17 01 01; Massa do elemento 1 kg; Volume 0.000667 m3

**mt28maw050h** m² Malha de fibra de vidro anti-álcalis
Dados técnicos: Custo energético 13.504 MJ; Emissão de CO2 0.664 kg; Código LER 17 02 03; Massa do elemento 0.16 kg; Volume 0.000267 m3
Resíduos:
- embalagem: re170203 Plástico; rendimento 0.024 kg

**mt28esc090c** kg Argamassa orgânica Webertene Advance XS "WEBER"
Dados técnicos: Custo energético 4.268 MJ; Emissão de CO2 0.262 kg; Código LER 17 01 01; Massa do elemento 1 kg; Volume 0.000667 m3
Resíduos:
- embalagem: re150101 Embalagens de papel e cartão; rendimento 0.014 kg

**mt14gdo010a** m² Tela drenante de estrutura nodular de polietileno de alta densidade (PEAD/HDPE)
Dados técnicos: Custo energético 53.284 MJ; Emissão de CO2 2.646 kg; Código LER 17 02 03; Massa do elemento 0.5 kg; Volume 0.000833 m3
Resíduos:
- embalagem: re170203 Plástico; rendimento 0.05 kg
