# Conduta flexível

- Propriedade do ficheiro: CYPE Ingenieros S.A.
- Formato: FIEBDC-3/2016
- Programa: Gerador de preços para construção civil. CYPE Ingenieros, S.A.
- Data: 03/07/2024
- Moeda: EUR
- Custos indirectos: 3 %
- IVA: 23 %

## I Instalações

### IC Aquecimento, arrefecimento, climatização e A.Q.S.

#### ICR Sistemas de condução de ar

**ICR025** m Conduta flexível.
Rede de condutas flexíveis de distribuição de ar para climatização, constituída por tubo flexível de 254 mm de diâmetro, Flexiver Clima "ISOVER", composto por um tubo interior de um complexo de poliéster e alumínio com reforço de arame tratado contra a oxidação em forma de espiral helicoidal Flexiver D, isolamento de feltro de lã de vidro de 20 mm de espessura e recobrimento exterior de um complexo de poliéster e alumínio reforçado. Inclusive fita de alumínio e elementos de fixação com uma separação máxima de 1,50 m.
Inclui: Marcação do traçado da conduta e da localização dos elementos de fixação. Disposição de tubos flexíveis para condução de ar. Colocação e fixação de tubos flexíveis para condução de ar. Verificação do seu correcto funcionamento.
Critério de medição de projecto: Comprimento medido segundo documentação gráfica de Projecto.
Critério de medição de obra: Medir-se-á o comprimento realmente executado segundo especificações de Projecto.

| Código | Un | Descrição | Rendimento | Preço | Importância |
|---|---|---|---|---|---|
| mt42coi130f | m | Tubo flexível de 254 mm de diâmetro, Flexiver Clima "ISOVER", composto por um tubo interior de um complexo de poliéster e alumínio com reforço de arame tratado contra a oxidação em forma de espiral helicoidal Flexiver D, isolamento de feltro de lã de vidro de 20 mm de espessura e recobrimento exterior de um complexo de poliéster e alumínio reforçado; para condução de ar em instalações de climatização. (material) | 1.05 | 9.15 | 9.608 |
| mt42con020 | m | Fita autocolante de alumínio, de 50 microns de espessura e 65 mm de largura, à base de resinas acrílicas, para a vedação e fixação do isolamento. (material) | 0.878 | 0.19 | 0.167 |
| mt42con135 | Ud | Flange e suporte para fixação de tubos flexíveis para condução de ar em instalações de climatização. (material) | 0.7 | 1.5 | 1.050 |
| mo005 | h | Oficial de 1ª instalador de ar condicionado. (mão de obra) | 0.22 | 23.31 | 5.128 |
| mo104 | h | Ajudante de instalador de ar condicionado. (mão de obra) | 0.22 | 22.09 | 4.860 |
| % | % | Custos directos complementares | 2 % | 20.813 | 0.416 |
|  |  | Custos directos |  |  | 21.229 |

Resíduos:
- colocação: mt42con020; factor de resíduo 0.048

## Recursos

**mt42con020** m Fita autocolante de alumínio
Dados técnicos: Custo energético 3.059 MJ; Emissão de CO2 0.214 kg; Código LER 17 04 02; Massa do elemento 0.023 kg; Volume 0.000015 m3
Resíduos:
- embalagem: re170203 Plástico. (componente de resíduo); rendimento 0.005 kg; Código LER 17 02 03; Massa do elemento 1 kg; Volume 0.001667 m3
