# Faixa corta-fogo de placas de gesso laminado, para edifício de uso industrial. Sistema "PLACO"

- Propriedade do ficheiro: CYPE Ingenieros S.A.
- Formato: FIEBDC-3/2016
- Programa: Gerador de preços para construção civil. CYPE Ingenieros, S.A.
- Data: 10/06/2024
- Moeda: EUR
- Custos indirectos: 3 %
- IVA: 23 %

## I Instalações

### IO Contra incêndios

#### IOF Protecção passiva contra incêndios: faixas corta-fogo

**IOF024** m² Faixa corta-fogo de placas de gesso laminado, para edifício de uso industrial. Sistema "PLACO".
Faixa corta-fogo horizontal, de 1 m de largura, com uma resistência ao fogo EI 60, para edifício de uso industrial, fixada mecanicamente à parede meeira com substrutura suporte, sistema "PLACO", composta por 2 placas de gesso laminado DF / EN 520 - 1200 / 2500 / 15 / com os bordos longitudinais afinados, Placoflam PPF 15 "PLACO", formada por uma alma de gesso de origem natural embutida e intimamente ligada a duas lâminas de cartão forte, reforçada pela inclusão na massa de fibra de vidro de fio curto não tecido para melhorar a sua coesão a temperaturas altas, fixadas à subestrutura suporte composta por canais e montantes, formando esquadros separados 750 mm entre si, suspensões e perfis separados 400 mm entre si. Inclusive parafusos para a fixação das placas, e massa e fita para o tratamento de juntas.
Inclui: Marcação. Formação dos esquadros com canais e montantes. Colocação e fixação dos esquadros. Instalação de suspensões. Colocação à pressão dos perfis contra as suspensões. Colocação e fixação dos perfis perimetrais. Preparação e corte das placas. Aparafusamento das placas aos perfis. Tratamento de juntas.
Critério de medição de projecto: Superfície medida segundo documentação gráfica de Projecto.
Critério de medição de obra: Medir-se-á a superfície realmente executada segundo especificações de Projecto.

| Código | Un | Descrição | Rendimento | Preço | Importância |
|---|---|---|---|---|---|
| mt12plp070b | m | Canal de perfil de aço galvanizado, R 48 "PLACO", fabricado através de laminação a frio, de 3000 mm de comprimento, 48x30 mm de secção e 0,55 mm de espessura, segundo EN 14195. (material) | 3.33 | 1.79 | 5.961 |
| mt12plp060b | m | Montante de perfil de aço galvanizado, M 48 "PLACO", fabricado através de laminação a frio, de 3000 mm de comprimento, 46,5x36 mm de secção e 0,6 mm de espessura, segundo EN 14195. (material) | 1.4 | 2.18 | 3.052 |
| mt12qlt030a | Ud | Parafuso autoperfurante rosca-chapa, TRPF 13 "PLACO", de 13 mm de comprimento. (material) | 16.8 | 0.03 | 0.504 |
| mt12ple110 | Ud | Suspensão C "PLACO". (material) | 4.2 | 0.2 | 0.840 |
| mt12plp010 | m | Perfil de aço galvanizado, F-530 "PLACO", fabricado através de laminação a frio, de 3000 mm de comprimento, 45x16 mm de secção e 0,6 mm de espessura, para a realização de revestimentos interiores autoportantes e tectos, segundo EN 14195. (material) | 3 | 1.75 | 5.250 |
| mt12ple030 | Ud | Peça de união F-530 "PLACO". (material) | 0.9 | 0.31 | 0.279 |
| mt12psg082 | Ud | Fixação para betão. (material) | 0.8 | 0.32 | 0.256 |
| mt12plp080a | m | Perfil angular de aço galvanizado, CR2 "PLACO", fabricado através de laminação a frio, de 3000 mm de comprimento, 34x23 mm de secção e 0,55 mm de espessura, segundo EN 14195. (material) | 1.05 | 1.18 | 1.239 |
| mt12plk010gfocd | m² | Placa de gesso laminado DF / EN 520 - 1200 / 2500 / 15 / com os bordos longitudinais afinados, Placoflam PPF 15 "PLACO", formada por uma alma de gesso de origem natural embutida e intimamente ligada a duas lâminas de cartão forte, reforçada pela inclusão na massa de fibra de vidro de fio curto não tecido para melhorar a sua coesão a temperaturas altas. (material) | 2 | 8.25 | 16.500 |
| mt12plt010a | Ud | Parafuso auto-roscante TTPC 25 "PLACO", com cabeça de trombeta, de 25 mm de comprimento, para instalação de placas de gesso laminado sobre perfis de espessura inferior a 6 mm. (material) | 20 | 0.01 | 0.200 |
| mt12plt010d | Ud | Parafuso auto-roscante TTPC 45 "PLACO", com cabeça de trombeta, de 45 mm de comprimento, para instalação de placas de gesso laminado sobre perfis de espessura inferior a 6 mm. (material) | 20 | 0.02 | 0.400 |
| mt12plm010a | kg | Massa de secagem em pó SN "PLACO"; Euroclasse A2-s1, d0 de reacção ao fogo, segundo NP EN 13501-1, intervalo de temperatura de trabalho de 5 a 30°C, para aplicação manual com fita de juntas, segundo EN 13963; para o tratamento das juntas das placas de gesso laminado. (material) | 0.19 | 1.13 | 0.215 |
| mt12plj030 | m | Fita autocolante de malha de fibra de vidro, "PLACO", para reforço de juntas. (material) | 0.6 | 0.74 | 0.444 |
| mo011 | h | Oficial de 1ª montador. (mão de obra) | 0.3 | 23.31 | 6.993 |
| mo080 | h | Ajudante de montador. (mão de obra) | 0.3 | 22.13 | 6.639 |
| mo053 | h | Oficial de 1ª montador de pré-fabricados interiores. (mão de obra) | 0.3 | 23.31 | 6.993 |
| mo100 | h | Ajudante de montador de pré-fabricados interiores. (mão de obra) | 0.3 | 22.13 | 6.639 |
| % | % | Custos directos complementares | 2 % | 62.404 | 1.248 |
|  |  | Custos directos |  |  | 63.652 |

Resíduos:
- colocação: mt12plp070b; factor de resíduo 0.0168553
- colocação: mt12plp060b; factor de resíduo 0.0153066
- colocação: mt12qlt030a Parafuso autoperfurante rosca-chapa, TRPF 13 "PLACO", de 13 mm de comprimento; factor de resíduo 0.02
- colocação: mt12plp010; factor de resíduo 0.017013
- colocação: mt12plp080a; factor de resíduo 0.0188
- colocação: mt12plk010gfocd; factor de resíduo 0.018
- colocação: mt12plt010a; factor de resíduo 0.00533333
- colocação: mt12plt010d; factor de resíduo 0.00521739
- colocação: mt12plm010a; factor de resíduo 0.03
- colocação: mt12plj030 Fita autocolante de malha de fibra de vidro, "PLACO", para reforço de juntas; factor de resíduo 0.055

## Recursos

**mt12plp070b** m Canal de perfil de aço galvanizado
Dados técnicos: Custo energético 62.839 MJ; Emissão de CO2 1.930 kg; Código LER 17 04 05; Massa do elemento 0.47 kg; Volume 0.000224 m3
Resíduos:
- embalagem: re170203 Plástico. (componente de resíduo); rendimento 0.005 kg; Código LER 17 02 03; Massa do elemento 1 kg; Volume 0.001667 m3

**mt12plp060b** m Montante de perfil de aço galvanizado
Dados técnicos: Custo energético 81.433 MJ; Emissão de CO2 2.498 kg; Código LER 17 04 05; Massa do elemento 0.61 kg; Volume 0.00029 m3
Resíduos:
- embalagem: re170203 Plástico; rendimento 0.006 kg

**mt12qlt030a** Ud Parafuso autoperfurante rosca-chapa, TRPF 13 "PLACO", de 13 mm de comprimento
Dados técnicos: Custo energético 2.432 MJ; Emissão de CO2 0.121 kg; Código LER 17 04 05; Massa do elemento 0.001 kg
Resíduos:
- embalagem: re170203 Plástico; rendimento 0.025 kg

**mt12plp010** m Perfil de aço galvanizado
Dados técnicos: Custo energético 61.510 MJ; Emissão de CO2 1.889 kg; Código LER 17 04 05; Massa do elemento 0.46 kg; Volume 0.000219 m3
Resíduos:
- embalagem: re170203 Plástico; rendimento 0.005 kg

**mt12plp080a** m Perfil angular de aço galvanizado
Dados técnicos: Custo energético 40.258 MJ; Emissão de CO2 1.239 kg; Código LER 17 04 05; Massa do elemento 0.3 kg; Volume 0.000143 m3
Resíduos:
- embalagem: re170203 Plástico; rendimento 0.005 kg

**mt12plk010gfocd** m² Placa de gesso laminado DF / EN 520 - 1200 / 2500 / 15 / com os bordos longitudinais afinados
Dados técnicos: Custo energético 39.290 MJ; Emissão de CO2 2.119 kg; Código LER 17 08 02; Massa do elemento 12.35 kg; Volume 0.01235 m3
Resíduos:
- embalagem: re170203 Plástico; rendimento 0.004 kg

**mt12plt010a** Ud Parafuso auto-roscante TTPC 25 "PLACO"
Dados técnicos: Custo energético 0.015 MJ; Emissão de CO2 0.002 kg; Código LER 17 04 05; Massa do elemento 0.0015 kg
Resíduos:
- embalagem: re150101 Embalagens de papel e cartão. (componente de resíduo); rendimento 0.001 kg; Código LER 15 01 01; Massa do elemento 1 kg; Volume 0.001333 m3

**mt12plt010d** Ud Parafuso auto-roscante TTPC 45 "PLACO"
Dados técnicos: Custo energético 0.023 MJ; Emissão de CO2 0.002 kg; Código LER 17 04 05; Massa do elemento 0.0023 kg; Volume 0.000001 m3
Resíduos:
- embalagem: re150101 Embalagens de papel e cartão; rendimento 0.001 kg

**mt12plm010a** kg Massa de secagem em pó SN "PLACO"; Euroclasse A2-s1
Dados técnicos: Custo energético 9.578 MJ; Emissão de CO2 0.386 kg; Código LER 17 08 02; Massa do elemento 1 kg; Volume 0.001 m3
Resíduos:
- embalagem: re170203 Plástico; rendimento 0.02 kg

**mt12plj030** m Fita autocolante de malha de fibra de vidro, "PLACO", para reforço de juntas
Dados técnicos: Custo energético 0.334 MJ; Emissão de CO2 0.016 kg; Código LER 17 02 03; Massa do elemento 0.0034 kg; Volume 0.000006 m3
Resíduos:
- embalagem: re170203 Plástico; rendimento 0.001 kg
