# Isolamento térmico entre os montantes da parede exterior de estrutura leve

- Propriedade do ficheiro: CYPE Ingenieros S.A.
- Formato: FIEBDC-3/2016
- Programa: Gerador de preços para construção civil. CYPE Ingenieros, S.A.
- Data: 03/07/2024
- Moeda: EUR
- Custos indirectos: 3 %
- IVA: 23 %

## N Isolamentos e impermeabilizações

### NA Isolamentos térmicos

#### NAF Fachadas e paredes meeiras

**NAF120** m² Isolamento térmico entre os montantes da parede exterior de estrutura leve.
Isolamento térmico entre os montantes da parede exterior de estrutura leve de madeira, com painel semi-rígido de lã mineral, Geowall 37 "ISOVER", segundo EN 13162, não revestido, de 100 mm de espessura, resistência térmica 2,7 m²°C/W, condutibilidade térmica 0,037 W/(m°C).
Inclui: Corte e preparação do isolamento. Colocação do isolamento.
Critério de medição de projecto: Superfície medida segundo documentação gráfica de Projecto.
Critério de medição de obra: Medir-se-á a superfície realmente executada segundo especificações de Projecto.

| Código | Un | Descrição | Rendimento | Preço | Importância |
|---|---|---|---|---|---|
| mt16lri010go | m² | Painel semi-rígido de lã mineral, Geowall 37 "ISOVER", segundo EN 13162, não revestido, de 100 mm de espessura, resistência térmica 2,7 m²°C/W, condutibilidade térmica 0,037 W/(m°C), coeficiente de absorção sonora médio 1 para uma frequência de 500 Hz e Euroclasse A1 de reacção ao fogo segundo NP EN 13501-1. (material) | 1.05 | 8.45 | 8.873 |
| mo054 | h | Oficial de 1ª montador de isolamentos. (mão de obra) | 0.12 | 23.31 | 2.797 |
| mo101 | h | Ajudante de montador de isolamentos. (mão de obra) | 0.12 | 22.13 | 2.656 |
| % | % | Custos directos complementares | 2 % | 14.326 | 0.287 |
|  |  | Custos directos |  |  | 14.613 |

Resíduos:
- colocação: mt16lri010go; factor de resíduo 0.048

## Recursos

**mt16lri010go** m² Painel semi-rígido de lã mineral
Dados técnicos: Custo energético 56.685 MJ; Emissão de CO2 3.995 kg; Código LER 17 06 04; Massa do elemento 4 kg; Volume 0.006667 m3
Resíduos:
- embalagem: re170203 Plástico. (componente de resíduo); rendimento 0.024 kg; Código LER 17 02 03; Massa do elemento 1 kg; Volume 0.001667 m3
