# Isolamento sonoro a sons de percussão de pavimentos flutuantes, com painéis de lã mineral

- Propriedade do ficheiro: CYPE Ingenieros S.A.
- Formato: FIEBDC-3/2016
- Programa: Gerador de preços para construção civil. CYPE Ingenieros, S.A.
- Data: 03/07/2024
- Moeda: EUR
- Custos indirectos: 3 %
- IVA: 23 %

## N Isolamentos e impermeabilizações

### NB Isolamentos sonoros

#### NBL Pavimentos flutuantes

**NBL032** m² Isolamento sonoro a sons de percussão de pavimentos flutuantes, com painéis de lã mineral.
Isolamento sonoro a sons de percussão de pavimentos flutuantes, com painel rígido de lã de rocha, revestido numa das suas faces com filme de polietileno, Panel PST segundo EN 13162, de 22 mm de espessura, resistência térmica 0,55 m²°C/W, condutibilidade térmica 0,039 W/(m°C), coberto com filme de polietileno de 0,2 mm de espessura e 184 g/m² de massa superficial e dessolidarização perimetral executada com o mesmo material isolante e banda de polietileno, de 5 mm de espessura e 20 cm de largura, densidade 20 kg/m³. Colocação em obra: face a face. Inclusive fita autocolante para vedação de juntas.
Inclui: Limpeza e preparação da superfície suporte. Corte do isolamento. Colocação do soco perimetral. Colocação do isolamento sobre a laje. Colocação do filme de polietileno. Vedação de juntas do filme de polietileno.
Critério de medição de projecto: Superfície medida segundo documentação gráfica de Projecto.
Critério de medição de obra: Medir-se-á a superfície realmente executada segundo especificações de Projecto.

| Código | Un | Descrição | Rendimento | Preço | Importância |
|---|---|---|---|---|---|
| mt16lri015cc | m² | Painel rígido de lã de rocha, revestido numa das suas faces com filme de polietileno, Panel PST "ISOVER", segundo EN 13162, de 22 mm de espessura, resistência térmica 0,55 m²°C/W, condutibilidade térmica 0,039 W/(m°C), Euroclasse F de reacção ao fogo segundo NP EN 13501-1. (material) | 1.2 | 12.9 | 15.480 |
| mt16png010d | m² | Filme de polietileno de 0,2 mm de espessura e 184 g/m² de massa superficial. (material) | 1.05 | 0.41 | 0.431 |
| mt16pnc030a | m | Banda de polietileno, de 5 mm de espessura e 20 cm de largura, densidade 20 kg/m³, complemento para evitar pontes acústicas nos encontros verticais. (material) | 1.05 | 0.35 | 0.368 |
| mt16aaa030 | m | Fita autocolante para vedação de juntas. (material) | 0.1 | 0.3 | 0.030 |
| mo054 | h | Oficial de 1ª montador de isolamentos. (mão de obra) | 0.08 | 23.31 | 1.865 |
| mo101 | h | Ajudante de montador de isolamentos. (mão de obra) | 0.08 | 22.13 | 1.770 |
| % | % | Custos directos complementares | 2 % | 19.944 | 0.399 |
|  |  | Custos directos |  |  | 20.343 |

Resíduos:
- colocação: mt16lri015cc; factor de resíduo 0.036
- colocação: mt16png010d Filme de polietileno de 0,2 mm de espessura e 184 g/m² de massa superficial; factor de resíduo 0.06
- colocação: mt16pnc030a; factor de resíduo 0.06
- colocação: mt16aaa030 Fita autocolante para vedação de juntas; factor de resíduo 0.07

## Recursos

**mt16lri015cc** m² Painel rígido de lã de rocha
Dados técnicos: Custo energético 53.665 MJ; Emissão de CO2 1.459 kg; Código LER 17 06 04; Massa do elemento 0.88 kg; Volume 0.001467 m3
Resíduos:
- embalagem: re170203 Plástico. (componente de resíduo); rendimento 0.029 kg; Código LER 17 02 03; Massa do elemento 1 kg; Volume 0.001667 m3

**mt16png010d** m² Filme de polietileno de 0,2 mm de espessura e 184 g/m² de massa superficial
Dados técnicos: Custo energético 27.540 MJ; Emissão de CO2 1.010 kg; Código LER 17 06 04; Massa do elemento 0.184 kg; Volume 0.000307 m3
Resíduos:
- embalagem: re170203 Plástico; rendimento 0.024 kg

**mt16pnc030a** m Banda de polietileno
Dados técnicos: Custo energético 2.838 MJ; Emissão de CO2 0.102 kg; Código LER 17 06 04; Massa do elemento 0.02 kg; Volume 0.000033 m3
Resíduos:
- embalagem: re170203 Plástico; rendimento 0.001 kg

**mt16aaa030** m Fita autocolante para vedação de juntas
Dados técnicos: Custo energético 0.339 MJ; Emissão de CO2 0.017 kg; Código LER 17 06 04; Massa do elemento 0.0025 kg; Volume 0.000004 m3
Resíduos:
- embalagem: re170203 Plástico; rendimento 0.001 kg
