# Isolamento sonoro a sons de condução aérea, em parede de placas, com painéis entre montantes e lâminas viscoelásticas entre placas

- Propriedade do ficheiro: CYPE Ingenieros S.A.
- Formato: FIEBDC-3/2016
- Programa: Gerador de preços para construção civil. CYPE Ingenieros, S.A.
- Data: 03/07/2024
- Moeda: EUR
- Custos indirectos: 3 %
- IVA: 23 %

## N Isolamentos e impermeabilizações

### NB Isolamentos sonoros

#### NBP Divisões

**NBP022** m² Isolamento sonoro a sons de condução aérea, em parede de placas, com painéis entre montantes e lâminas viscoelásticas entre placas.
Isolamento sonoro a sons de condução aérea, em parede de placas, realizado com painel de napa de poliéster, tipo NPP, de 1350x600 mm e 40 mm de espessura, colocado entre os montantes da estrutura portante; e lâmina viscoelástica de alta densidade, de 2 mm de espessura, aderida entre as placas com cola de cloropreno, de base solvente monocomponente.
Inclui: Corte do isolamento a colocar entre os montantes. Colocação do isolamento entre os montantes. Corte do isolamento a colocar sobre a placa. Aplicação da cola. Colocação do isolamento na placa já montada.
Critério de medição de projecto: Superfície medida segundo documentação gráfica de Projecto.
Critério de medição de obra: Medir-se-á a superfície realmente executada segundo especificações de Projecto.

| Código | Un | Descrição | Rendimento | Preço | Importância |
|---|---|---|---|---|---|
| mt16npg020i | m² | Painel de napa de poliéster, tipo NPP, de 1350x600 mm e 40 mm de espessura, resistência térmica 1,02 m²°C/W, condutibilidade térmica 0,039 W/(m°C), Euroclasse B-s1, d0 de reacção ao fogo segundo NP EN 13501-1; com atenuação acústica de 50 dB. (material) | 1.05 | 5.36 | 5.628 |
| mt16npg030a | m² | Lâmina viscoelástica de alta densidade, de 2 mm de espessura; com 65 dB de índice global de redução sonora, Rw. (material) | 2.1 | 4.06 | 8.526 |
| mt18dww020a | l | Cola de cloropreno, de base solvente monocomponente. (material) | 0.3 | 6.61 | 1.983 |
| mo054 | h | Oficial de 1ª montador de isolamentos. (mão de obra) | 0.2 | 23.31 | 4.662 |
| mo101 | h | Ajudante de montador de isolamentos. (mão de obra) | 0.2 | 22.13 | 4.426 |
| % | % | Custos directos complementares | 2 % | 25.225 | 0.505 |
|  |  | Custos directos |  |  | 25.730 |

Resíduos:
- colocação: mt16npg020i; factor de resíduo 0.06
- colocação: mt16npg030a Lâmina viscoelástica de alta densidade, de 2 mm de espessura; com 65 dB de índice global de redução sonora, Rw; factor de resíduo 0.07

## Recursos

**mt16npg020i** m² Painel de napa de poliéster
Dados técnicos: Custo energético 44.615 MJ; Emissão de CO2 1.935 kg; Código LER 17 06 04; Massa do elemento 1 kg; Volume 0.001667 m3
Resíduos:
- embalagem: re170203 Plástico. (componente de resíduo); rendimento 0.024 kg; Código LER 17 02 03; Massa do elemento 1 kg; Volume 0.001667 m3

**mt16npg030a** m² Lâmina viscoelástica de alta densidade, de 2 mm de espessura; com 65 dB de índice global de redução sonora, Rw
Dados técnicos: Custo energético 132.944 MJ; Emissão de CO2 4.021 kg; Código LER 17 03 02; Massa do elemento 3.5 kg; Volume 0.0035 m3
Resíduos:
- embalagem: re170203 Plástico; rendimento 0.05 kg
