# Encontro de cobertura plana não acessível, não ventilada com paramento vertical. Impermeabilização com lâminas asfálticas

- Propriedade do ficheiro: CYPE Ingenieros S.A.
- Formato: FIEBDC-3/2016
- Programa: Gerador de preços para construção civil. CYPE Ingenieros, S.A.
- Data: 03/07/2024
- Moeda: EUR
- Custos indirectos: 3 %
- IVA: 23 %

## Q Coberturas

### QD Planas não acessíveis, não ventiladas

#### QDF Pontos singulares

**QDF020** m Encontro de cobertura plana não acessível, não ventilada com paramento vertical. Impermeabilização com lâminas asfálticas.
Encontro de cobertura plana não acessível, não ventilada, auto-protegida, tipo convencional com paramento vertical; através da colocação de perfil de chapa de aço galvanizado, espessura 0,8 mm, desenvolvimento 300 mm, e 2 dobras, para remate e protecção da impermeabilização formada por: banda de reforço de 50 cm de largura, realizada a partir de membrana de betume modificado com elastómero SBS, LBM(SBS)-40-FP, com armadura de feltro de poliéster não tecido de 160 g/m², de superfície não protegida, totalmente aderida ao suporte com maçarico, prévia aplicação de primário com emulsão asfáltica aniônica com cargas. Remate com banda de acabamento de 50 cm de desenvolvimento com membrana de betume modificado com elastómero SBS, LBM(SBS)-50/G-FP, com armadura de feltro de poliéster reforçado e estabilizado de 150 g/m², com auto-protecção mineral de cor cinzento. Inclusive cordão de vedação aplicado entre o perfil metálico e o paramento.
Inclui: Limpeza e preparação da superfície. Aplicação da emulsão asfáltica. Colocação da banda de reforço. Colocação da banda de acabamento. Marcação do perfil metálico. Corte do perfil e formação de encaixes em esquinas e cantos. Colocação do perfil metálico. Aplicação do cordão de vedação entre o perfil e o muro.
Critério de medição de projecto: Comprimento medido em projecção horizontal, segundo documentação gráfica de Projecto.
Critério de medição de obra: Medir-se-á, em projecção horizontal, o comprimento realmente executado segundo especificações de Projecto.

| Código | Un | Descrição | Rendimento | Preço | Importância |
|---|---|---|---|---|---|
| mt14iea020c | kg | Emulsão asfáltica aniônica com cargas. (material) | 0.15 | 3.3 | 0.495 |
| mt14lba010g | m² | Membrana de betume modificado com elastómero SBS, LBM(SBS)-40-FP, de 3,5 mm de espessura, massa nominal 4 kg/m², com armadura de feltro de poliéster não tecido de 160 g/m², de superfície não protegida. Segundo EN 13707. (material) | 0.525 | 6.93 | 3.638 |
| mt14lga010ea | m² | Membrana de betume modificado com elastómero SBS, LBM(SBS)-50/G-FP, de 3,5 mm de espessura, massa nominal 5 kg/m², com armadura de feltro de poliéster reforçado e estabilizado de 150 g/m², com auto-protecção mineral de cor cinzento. Segundo EN 13707. (material) | 0.5 | 8.56 | 4.280 |
| mt15acc020c | m | Perfil de chapa de aço galvanizado, espessura 0,8 mm, desenvolvimento 300 mm, e 2 dobras. (material) | 1 | 2.04 | 2.040 |
| mt15sja020a | Ud | Cartucho de pasta de poliuretano, de 310 cm³. (material) | 0.17 | 7.01 | 1.192 |
| mq06hor010 | h | Betoneira eléctrica com uma capacidade de amassadura de 160 l. (equipamento) | 0.015 | 3.45 | 0.052 |
| mo029 | h | Oficial de 1ª aplicador de lâminas impermeabilizantes. (mão de obra) | 0.18 | 22.68 | 4.082 |
| mo067 | h | Ajudante de aplicador de lâminas impermeabilizantes. (mão de obra) | 0.18 | 22.13 | 3.983 |
| mo020 | h | Oficial de 1ª construção. (mão de obra) | 0.1 | 22.68 | 2.268 |
| mo113 | h | Operário não qualificado construção. (mão de obra) | 0.1 | 21.45 | 2.145 |
| % | % | Custos directos complementares | 2 % | 24.175 | 0.484 |
|  |  | Custos directos |  |  | 24.659 |

Resíduos:
- colocação: mt14iea020c Emulsão asfáltica aniônica com cargas; factor de resíduo 0.007
- colocação: mt14lba010g; factor de resíduo 0.0649432
- colocação: mt14lga010ea; factor de resíduo 0.05691
- colocação: mt15acc020c Perfil de chapa de aço galvanizado, espessura 0,8 mm, desenvolvimento 300 mm, e 2 dobras; factor de resíduo 0.0158735
- colocação: mt15sja020a Cartucho de pasta de poliuretano, de 310 cm³; factor de resíduo 0.06

## Recursos

**mt14iea020c** kg Emulsão asfáltica aniônica com cargas
Dados técnicos: Custo energético 31.940 MJ; Emissão de CO2 0.230 kg; Código LER 17 03 02; Massa do elemento 1 kg; Volume 0.001 m3

**mt14lba010g** m² Membrana de betume modificado com elastómero SBS
Dados técnicos: Custo energético 233.484 MJ; Emissão de CO2 6.574 kg; Código LER 17 03 02; Massa do elemento 4 kg; Volume 0.004 m3
Resíduos:
- embalagem: re170203 Plástico. (componente de resíduo); rendimento 0.053 kg; Código LER 17 02 03; Massa do elemento 1 kg; Volume 0.001667 m3

**mt14lga010ea** m² Membrana de betume modificado com elastómero SBS
Dados técnicos: Custo energético 291.019 MJ; Emissão de CO2 8.176 kg; Código LER 17 03 02; Massa do elemento 5 kg; Volume 0.005 m3
Resíduos:
- embalagem: re170203 Plástico; rendimento 0.057 kg

**mt15acc020c** m Perfil de chapa de aço galvanizado, espessura 0,8 mm, desenvolvimento 300 mm, e 2 dobras
Dados técnicos: Custo energético 59.281 MJ; Emissão de CO2 6.018 kg; Código LER 17 04 05; Massa do elemento 2.34 kg; Volume 0.001114 m3
Resíduos:
- embalagem: re170203 Plástico; rendimento 0.006 kg

**mt15sja020a** Ud Cartucho de pasta de poliuretano, de 310 cm³
Dados técnicos: Custo energético 67.793 MJ; Emissão de CO2 3.302 kg; Código LER 17 09 04; Massa do elemento 0.403 kg; Volume 0.000269 m3
Resíduos:
- embalagem: re170203 Plástico; rendimento 0.1 kg
