# Pavimento interior de peças de tijoleira tradicional. Colocação em camada fina

- Propriedade do ficheiro: CYPE Ingenieros S.A.
- Formato: FIEBDC-3/2016
- Programa: Gerador de preços para construção civil. CYPE Ingenieros, S.A.
- Data: 10/06/2024
- Moeda: EUR
- Custos indiretos: 3 %
- IVA: 23 %

## R Revestimentos

### RS Pavimentos

#### RSG Cerâmicos

**RSG170** m² Pavimento interior de peças de tijoleira tradicional. Colocação em camada fina.
Preço: 0
Pavimento interior de peças de tijoleira tradicional, de 200x200x8 mm, gama média, capacidade de absorção de água 6%
