# Pavimento interior de mosaico de grés porcelânico esmaltado. Colocação em camada fina

- Propriedade do ficheiro: CYPE Ingenieros S.A.
- Formato: FIEBDC-3/2016
- Programa: Gerador de preços para construção civil. CYPE Ingenieros, S.A.
- Data: 03/07/2024
- Moeda: EUR
- Custos indirectos: 3 %
- IVA: 23 %

## R Revestimentos

### RS Pavimentos

#### RSG Cerâmicos

**RSG185** m² Pavimento interior de mosaico de grés porcelânico esmaltado. Colocação em camada fina.
Pavimento interior de mosaico de grés porcelânico esmaltado, acabamento polido, com pastilhas de 25x25x5 mm montadas numa malha, gama média, capacidade de absorção de água E<0,5%, grupo BIa, segundo NP EN 14411, com resistência ao deslizamento entre 35 e 45 segundo ENV 12633. SUPORTE: de argamassa de cimento. COLOCAÇÃO: em camada fina com cimento cola de presa normal, de altas prestações, C1 T, segundo NP EN 12004, com deslizamento reduzido Webercol Dur "WEBER", cor cinzento. ENCHIMENTO DE JUNTAS: com argamassa de juntas cimentosa melhorada, tipo CG2 W A, segundo EN 13888, com absorção de água reduzida e resistência elevada à abrasão, Webercolor Junta Fina "WEBER", cor Blanco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcw010d | kg | Cimento cola de presa normal, de altas prestações, C1 T, segundo NP EN 12004, com deslizamento reduzido Webercol Dur "WEBER", cor cinzento, à base de cimento cinzento, resina sintética, inertes siliciosos e calcários e aditivos orgânicos e inorgânicos, com resistência à imersão em água. (material) | 4.5 | 0.33 | 1.485 |
| mt19abp110cb | m² | Mosaico de grés porcelânico esmaltado, com pastilhas de 25x25x5 mm montadas numa malha, com uma junta de separação entre pastilhas de 2 mm, gama média, capacidade de absorção de água E<0,5%, grupo BIa, segundo NP EN 14411, com resistência ao deslizamento entre 35 e 45 segundo ENV 12633. (material) | 1.05 | 13 | 13.650 |
| mt18acc100a | Ud | Kit de cruzetas de PVC para garantir uma espessura das juntas entre peças de entre 1 e 20 mm, em revestimentos e pavimentos cerâmicos. (material) | 3.2 | 2.4 | 7.680 |
| mt09mcw050fa | kg | Argamassa de juntas cimentosa melhorada, tipo CG2 W A, segundo EN 13888, com absorção de água reduzida e resistência elevada à abrasão, Webercolor Junta Fina "WEBER", cor Blanco, composta de cimento branco, cimento cinzento, inertes calcários, resinas sintéticas, aditivos orgânicos e inorgânicos específicos e pigmentos minerais, com muito baixo conteúdo de compostos orgânicos voláteis (COV), extrafina e impermeável à água, para enchimento de juntas de todo tipo de peças cerâmicas e pedras naturais, para juntas de até 3 mm. (material) | 1.12 | 1.27 | 1.422 |
| mo023 | h | Oficial de 1ª ladrilhador. (mão de obra) | 0.418 | 22.68 | 9.480 |
| mo061 | h | Ajudante de ladrilhador. (mão de obra) | 0.209 | 22.13 | 4.625 |
| % | % | Custos directos complementares | 2 % | 38.342 | 0.767 |
|  |  | Custos directos |  |  | 39.109 |

Resíduos:
- colocação: mt09mcw010d; factor de resíduo 0.07
- colocação: mt19abp110cb; factor de resíduo 0.0359617
- colocação: mt09mcw050fa; factor de resíduo 0.07

## Recursos

**mt09mcw010d** kg Cimento cola de presa normal
Dados técnicos: Custo energético 3.871 MJ; Emissão de CO2 0.344 kg; Código LER 17 09 04; Massa do elemento 1 kg; Volume 0.000667 m3
Resíduos:
- embalagem: re170203 Plástico. (componente de resíduo); rendimento 0.003 kg; Código LER 17 02 03; Massa do elemento 1 kg; Volume 0.001667 m3

**mt19abp110cb** m² Mosaico de grés porcelânico esmaltado
Dados técnicos: Custo energético 136.185 MJ; Emissão de CO2 6.667 kg; Código LER 17 01 03; Massa do elemento 11.5 kg; Volume 0.0092 m3
Resíduos:
- embalagem: re150101 Embalagens de papel e cartão. (componente de resíduo); rendimento 0.182 kg; Código LER 15 01 01; Massa do elemento 1 kg; Volume 0.001333 m3
- embalagem: re170201 Madeira. (componente de resíduo); rendimento 0.023 kg; Código LER 17 02 01; Massa do elemento 1 kg; Volume 0.000909 m3

**mt09mcw050fa** kg Argamassa de juntas cimentosa melhorada
Dados técnicos: Custo energético 7.725 MJ; Emissão de CO2 0.576 kg; Código LER 17 09 04; Massa do elemento 1 kg; Volume 0.000667 m3
Resíduos:
- embalagem: re150101 Embalagens de papel e cartão; rendimento 0.02 kg
- embalagem: re170201 Madeira; rendimento 0.005 kg
- embalagem: re170203 Plástico; rendimento 0.008 kg
