# Revestimento de pavimento industrial, sistema Weber Industryfloor "WEBER"

- Propriedade do ficheiro: CYPE Ingenieros S.A.
- Formato: FIEBDC-3/2016
- Programa: Gerador de preços para construção civil. CYPE Ingenieros, S.A.
- Data: 30/09/2024
- Moeda: EUR
- Custos indirectos: 3 %
- IVA: 23 %

## R Revestimentos

### RS Pavimentos

#### RSI Sistemas de pavimentos industriais e decorativos

**RSI200** m² Revestimento de pavimento industrial, sistema Weber Industryfloor "WEBER".
Revestimento de pavimento industrial, realizado sobre superfície suporte de betão, com o sistema Weber Industryfloor Planimetric "WEBER", apto para estacionamentos, em interiores, através da aplicação sucessiva de: primário regulador da absorção, Weberprim TP05 "WEBER"; camada base de 10 mm de espessura com argamassa autonivelante de cimento Weberfloor For "WEBER", CT - C30 - F7 - RWA10 segundo EN 13813, cor cinzento, aplicada manualmente; e camada de vedação com revestimento sintético impermeabilizante à base de resinas epóxi, Weberfloor PX Total, "WEBER", cor a escolher do catálogo RAL, aplicada em duas demãos, prévia aplicação de primário com Weberfloor PX Primer "WEBER".
Critérios considerados na determinação do preço da unidade de obra: O preço não inclui a superfície suporte nem a execução e a vedação das juntas.
Inclui: Limpeza da superfície suporte. Implantação das juntas e panos de trabalho. Aplicação de primário. Aplicação da camada base. Aplicação da camada de vedante. Limpeza final do pavimento.
Critério de medição de projecto: Superfície medida em projecção horizontal, segundo documentação gráfica de Projecto.
Critério de medição de obra: Medir-se-á, em projecção horizontal, a superfície realmente executada segundo especificações de Projecto.

| Código | Un | Descrição | Rendimento | Preço | Importância |
|---|---|---|---|---|---|
| mt09moc005c | kg | Primário regulador da absorção, Weberprim TP05 "WEBER", para a fixação de suportes desagregáveis e melhorar a aderência dos suportes absorventes. (material) | 0.2 | 8.22 | 1.644 |
| mt47adw010a | kg | Argamassa autonivelante de cimento Weberfloor For "WEBER", CT - C30 - F7 - RWA10 segundo EN 13813, cor cinzento, composta por ligantes hidráulicos, resinas poliméricas, inertes siliciosos e aditivos orgânicos e inorgânicos, para aplicar com palustra. (material) | 16.7 | 1.4 | 23.380 |
| mt47adw100a | kg | Primário epóxi de dois componentes, Weberfloor PX Primer "WEBER", sem dissolventes, transparente. (material) | 0.15 | 14.93 | 2.240 |
| mt47adw030a | kg | Revestimento sintético impermeabilizante à base de resinas epóxi, Weberfloor PX Total, "WEBER", cor a escolher do catálogo RAL. (material) | 0.475 | 11.57 | 5.496 |
| mo121 | h | Oficial de 1ª aplicador de pavimentos industriais. (mão de obra) | 0.37 | 22.68 | 8.392 |
| mo122 | h | Ajudante de aplicador de pavimentos industriais. (mão de obra) | 0.37 | 22.13 | 8.188 |
| % | % | Custos directos complementares | 2 % | 49.340 | 0.987 |
|  |  | Custos directos |  |  | 50.327 |

Resíduos:
- colocação: mt09moc005c; factor de resíduo 0.03
- colocação: mt47adw010a; factor de resíduo 0.0072
- colocação: mt47adw030a; factor de resíduo 0.03

## Recursos

**mt09moc005c** kg Primário regulador da absorção
Dados técnicos: Custo energético 75.527 MJ; Emissão de CO2 2.872 kg; Código LER 17 09 04; Massa do elemento 1 kg; Volume 0.000667 m3
Resíduos:
- embalagem: re170203 Plástico. (componente de resíduo); rendimento 0.003 kg; Código LER 17 02 03; Massa do elemento 1 kg; Volume 0.001667 m3

**mt47adw010a** kg Argamassa autonivelante de cimento Weberfloor For "WEBER"
Dados técnicos: Custo energético 0.890 MJ; Emissão de CO2 0.080 kg; Código LER 17 01 01; Massa do elemento 1 kg; Volume 0.000667 m3

**mt47adw030a** kg Revestimento sintético impermeabilizante à base de resinas epóxi
Dados técnicos: Custo energético 86.761 MJ; Emissão de CO2 3.294 kg; Código LER 17 09 04; Massa do elemento 1 kg; Volume 0.000667 m3
Resíduos:
- embalagem: re170203 Plástico; rendimento 0.003 kg
