# Pavimento interior de ladrilho hidráulico. Colocação em camada fina

- Propriedade do ficheiro: CYPE Ingenieros S.A.
- Formato: FIEBDC-3/2016
- Programa: Gerador de preços para construção civil. CYPE Ingenieros, S.A.
- Data: 03/07/2024
- Moeda: EUR
- Custos indirectos: 3 %
- IVA: 23 %

## R Revestimentos

### RS Pavimentos

#### RSU De ladrilhos hidráulicos

**RSU010** m² Pavimento interior de ladrilho hidráulico. Colocação em camada fina.
Pavimento interior de ladrilho hidráulico, com peças de 10x10 cm, quadrados, uma cor, gama básica; com resistência ao deslizamento entre 35 e 45 segundo ENV 12633. COLOCAÇÃO: em camada fina e através de colagem dupla com cimento cola de presa normal, de altas prestações, C1 T, segundo NP EN 12004, com deslizamento reduzido Webercol Dur "WEBER", cor cinzento. TRATAMENTO SUPERFICIAL: com produto impermeabilizante para a vedação de poros. ENCHIMENTO DE JUNTAS: com argamassa de juntas cimentosa melhorada, tipo CG2 W A, segundo EN 13888, com absorção de água reduzida e resistência elevada à abrasão, Webercolor Junta Fina "WEBER", cor Blanco.
Inclui: Implantação e marcação de níveis. Preparação das juntas. Espalhamento da camada de adesivo. Colagem da face inferior da peça. Colocação das peças. Humedecimento e limpeza da superfície. Aplicação do tratamiento superficial. Enchimento de juntas de separação entre peças. Limpeza do excesso de material de enchimento de juntas com um pano húmido.
Critério de medição de projecto: Superfície útil, medida segundo documentação gráfica de Projecto. Não foi incrementada a medição por perdas, uma vez que na composição se considerou 5% a mais.
Critério de medição de obra: Medir-se-á a superfície realmente executada segundo especificações de Projecto.

| Código | Un | Descrição | Rendimento | Preço | Importância |
|---|---|---|---|---|---|
| mt18bhi020ia | m² | Ladrilho hidráulico, com peças de 10x10 cm, quadrados, uma cor, gama básica; com resistência ao deslizamento entre 35 e 45 segundo ENV 12633. (material) | 1.05 | 62.68 | 65.814 |
| mt09mcw010d | kg | Cimento cola de presa normal, de altas prestações, C1 T, segundo NP EN 12004, com deslizamento reduzido Webercol Dur "WEBER", cor cinzento, à base de cimento cinzento, resina sintética, inertes siliciosos e calcários e aditivos orgânicos e inorgânicos, com resistência à imersão em água. (material) | 6 | 0.33 | 1.980 |
| mt18wwa020 | l | Emulsão de resinas para a vedação de poros em pavimentos hidráulicos. (material) | 0.1 | 6.1 | 0.610 |
| mt09mcw050fa | kg | Argamassa de juntas cimentosa melhorada, tipo CG2 W A, segundo EN 13888, com absorção de água reduzida e resistência elevada à abrasão, Webercolor Junta Fina "WEBER", cor Blanco, composta de cimento branco, cimento cinzento, inertes calcários, resinas sintéticas, aditivos orgânicos e inorgânicos específicos e pigmentos minerais, com muito baixo conteúdo de compostos orgânicos voláteis (COV), extrafina e impermeável à água, para enchimento de juntas de todo tipo de peças cerâmicas e pedras naturais, para juntas de até 3 mm. (material) | 0.25 | 1.27 | 0.318 |
| mo023 | h | Oficial de 1ª ladrilhador. (mão de obra) | 0.8 | 22.68 | 18.144 |
| mo061 | h | Ajudante de ladrilhador. (mão de obra) | 0.8 | 22.13 | 17.704 |
| % | % | Custos directos complementares | 2 % | 104.570 | 2.091 |
|  |  | Custos directos |  |  | 106.661 |

Resíduos:
- colocação: mt18bhi020ia; factor de resíduo 0.0084
- colocação: mt09mcw010d; factor de resíduo 0.07
- colocação: mt09mcw050fa; factor de resíduo 0.07

## Recursos

**mt18bhi020ia** m² Ladrilho hidráulico
Dados técnicos: Custo energético 10.441 MJ; Emissão de CO2 10.527 kg; Código LER 17 01 01; Massa do elemento 70 kg; Volume 0.046667 m3
Resíduos:
- embalagem: re170201 Madeira. (componente de resíduo); rendimento 0.045 kg; Código LER 17 02 01; Massa do elemento 1 kg; Volume 0.000909 m3
- embalagem: re170203 Plástico. (componente de resíduo); rendimento 0.023 kg; Código LER 17 02 03; Massa do elemento 1 kg; Volume 0.001667 m3

**mt09mcw010d** kg Cimento cola de presa normal
Dados técnicos: Custo energético 3.871 MJ; Emissão de CO2 0.344 kg; Código LER 17 09 04; Massa do elemento 1 kg; Volume 0.000667 m3
Resíduos:
- embalagem: re170203 Plástico; rendimento 0.003 kg

**mt09mcw050fa** kg Argamassa de juntas cimentosa melhorada
Dados técnicos: Custo energético 7.725 MJ; Emissão de CO2 0.576 kg; Código LER 17 09 04; Massa do elemento 1 kg; Volume 0.000667 m3
Resíduos:
- embalagem: re150101 Embalagens de papel e cartão. (componente de resíduo); rendimento 0.02 kg; Código LER 15 01 01; Massa do elemento 1 kg; Volume 0.001333 m3
- embalagem: re170201 Madeira; rendimento 0.005 kg
- embalagem: re170203 Plástico; rendimento 0.008 kg
