# Revestimento de tanque de piscina com ladrilhos de grés

- Propriedade do ficheiro: CYPE Ingenieros S.A.
- Formato: FIEBDC-3/2016
- Programa: Gerador de preços para construção civil. CYPE Ingenieros, S.A.
- Data: 03/07/2024
- Moeda: EUR
- Custos indirectos: 3 %
- IVA: 23 %

## U Infra-estruturas no logradouro

### UP Piscinas

#### UPT Revestimentos cerâmicos

**UPT020** m² Revestimento de tanque de piscina com ladrilhos de grés.
Revestimento de ladrilho de grés esmaltado cor azul, superfície liso, de 245x120x9 mm em pavimentos e paredes de tanques de piscinas, assentes com cimento cola melhorado de ligantes mistos, C2 TE, segundo NP EN 12004, com deslizamento reduzido e tempo de colocação ampliado Webercol Flex Duo "WEBER", cor cinzento e argamassa de juntas cimentosa melhorada, tipo CG2 W A, segundo EN 13888, com absorção de água reduzida e resistência elevada à abrasão, Webercolor Premium "WEBER", cor Blanco, composta de cimentos especiais, resina, inertes siliciosos, aditivos hidrofugantes e aditivos orgânicos e inorgânicos específicos, com muito baixo conteúdo de compostos orgânicos voláteis (COV), com tecnologia Protect³ e Pure Clean.
Critérios considerados na determinação do preço da unidade de obra: O preço não inclui a impermeabilização da piscina.
Inclui: Limpeza e humidificação do paramento a revestir. Colocação de um régua horizontal no início da colocação dos azulejos. Marcação da disposição das peças no paramento para posterior colocação. Colocação das peças utilizando palustra de borracha. Enchimento das juntas. Limpeza do paramento.
Critério de medição de projecto: Superfície medida segundo documentação gráfica de Projecto.
Critério de medição de obra: Medir-se-á a superfície realmente executada segundo especificações de Projecto.

| Código | Un | Descrição | Rendimento | Preço | Importância |
|---|---|---|---|---|---|
| mt18bdk010fG | m² | Ladrilho de grés esmaltado cor azul, superfície liso, de 245x120x9 mm. (material) | 1 | 14.87 | 14.870 |
| mt09mcw010g | kg | Cimento cola melhorado de ligantes mistos, C2 TE, segundo NP EN 12004, com deslizamento reduzido e tempo de colocação ampliado Webercol Flex Duo "WEBER", cor cinzento, à base de cimento cinzento, resinas sintéticas especiais, inertes siliciosos e calcários e aditivos orgânicos e inorgânicos, com muito baixo conteúdo de compostos orgânicos voláteis (COV), com resistência à imersão em água. (material) | 6 | 0.38 | 2.280 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.34 | 2.26 | 0.768 |
| mo024 | h | Oficial de 1ª ladrilhador (azulejador). (mão de obra) | 0.65 | 22.68 | 14.742 |
| mo062 | h | Ajudante de ladrilhador (azulejador). (mão de obra) | 0.475 | 22.13 | 10.512 |
| % | % | Custos directos complementares | 3 % | 43.172 | 1.295 |
|  |  | Custos directos |  |  | 44.467 |

Resíduos:
- colocação: mt18bdk010fG Ladrilho de grés esmaltado cor azul, superfície liso, de 245x120x9 mm; factor de resíduo 0.0354161
- colocação: mt09mcw010g; factor de resíduo 0.07
- colocação: mt09mcw050ia; factor de resíduo 0.07

## Recursos

**mt18bdk010fG** m² Ladrilho de grés esmaltado cor azul, superfície liso, de 245x120x9 mm
Dados técnicos: Custo energético 263.379 MJ; Emissão de CO2 12.937 kg; Código LER 17 01 03; Massa do elemento 22.5 kg; Volume 0.018 m3
Resíduos:
- embalagem: re150101 Embalagens de papel e cartão. (componente de resíduo); rendimento 0.183 kg; Código LER 15 01 01; Massa do elemento 1 kg; Volume 0.001333 m3
- embalagem: re170201 Madeira. (componente de resíduo); rendimento 0.023 kg; Código LER 17 02 01; Massa do elemento 1 kg; Volume 0.000909 m3

**mt09mcw010g** kg Cimento cola melhorado de ligantes mistos
Dados técnicos: Custo energético 3.871 MJ; Emissão de CO2 0.344 kg; Código LER 17 09 04; Massa do elemento 1 kg; Volume 0.000667 m3
Resíduos:
- embalagem: re170203 Plástico. (componente de resíduo); rendimento 0.003 kg; Código LER 17 02 03; Massa do elemento 1 kg; Volume 0.001667 m3

**mt09mcw050ia** kg Argamassa de juntas cimentosa melhorada
Dados técnicos: Custo energético 7.725 MJ; Emissão de CO2 0.576 kg; Código LER 17 09 04; Massa do elemento 1 kg; Volume 0.000667 m3
Resíduos:
- embalagem: re150101 Embalagens de papel e cartão; rendimento 0.02 kg
- embalagem: re170201 Madeira; rendimento 0.005 kg
- embalagem: re170203 Plástico; rendimento 0.008 kg
