# Hidrófugo transparente para fachadas

- Propriedade do ficheiro: CYPE INGENIEROS, S.A.
- Formato: FIEBDC-3/2002
- Moeda: EUR
- Custos indirectos: 3.00 %
- IVA: 23.00 %

## R Revestimentos

### RL Tratamentos superficiais de protecção

#### RLH Hidrófugos

**RLH010** m² Hidrófugo transparente para fachadas.
Aplicação de tratamento superficial de protecção hidrófuga para fachadas de pedra natural, através de impregnação hidrófuga incolor em base aquosa, Weberneto S-400 "WEBER", anti-carbonatação, aplicada em duas demãos (rendimento: 0,1 l/m²). Inclusive limpeza da superfície suporte.
Inclui: Limpeza geral do paramento suporte. Aplicação do hidrofugante.
Critério de medição de projecto: Superfície medida segundo documentação gráfica de Projecto, com o mesmo critério que o suporte base.
Critério de medição de obra: Medir-se-á a superfície realmente executada segundo especificações de Projecto, com o mesmo critério que o suporte base.

| Código | Un | Descrição | Rendimento | Preço | Importância |
|---|---|---|---|---|---|
| mt27tsw020a | l | Impregnação hidrófuga incolor em base aquosa, Weberneto S-400 "WEBER", anti-carbonatação. (material) | 0.100 | 28.70 | 2.87 |
| mo038 | h | Oficial de 1ª pintor. (mão de obra) | 0.197 | 22.68 | 4.47 |
| % | % | Custos directos complementares | 2 % | 7.34 | 0.15 |
|  |  | Custos directos |  |  | 7.49 |
