# Revestimento de pavimento industrial, sistema Weber Industryfloor "WEBER"

- Propriedade do ficheiro: CYPE INGENIEROS, S.A.
- Formato: FIEBDC-3/2002
- Moeda: EUR
- Custos indirectos: 3.00 %
- IVA: 23.00 %

## R Revestimentos

### RS Pavimentos

#### RSI Sistemas de pavimentos industriais e decorativos

**RSI200** m² Revestimento de pavimento industrial, sistema Weber Industryfloor "WEBER".
Revestimento de pavimento industrial, realizado sobre superfície suporte de betão, com o sistema Weber Industryfloor Planimetric "WEBER", apto para estacionamentos, em interiores, através da aplicação sucessiva de: primário regulador da absorção, Weberprim TP05 "WEBER"; camada base de 10 mm de espessura com argamassa autonivelante de cimento Weberfloor For "WEBER", CT - C30 - F7 - RWA10 segundo EN 13813, cor cinzento, aplicada manualmente; e camada de vedação com revestimento sintético impermeabilizante à base de resinas epóxi, Weberfloor PX Total, "WEBER", cor a escolher do catálogo RAL, aplicada em duas demãos, prévia aplicação de primário com Weberfloor PX Primer "WEBER".
Critérios considerados na determinação do preço da unidade de obra: O preço não inclui a superfície suporte nem a execução e a vedação das juntas.
Inclui: Limpeza da superfície suporte. Implantação das juntas e panos de trabalho. Aplicação de primário. Aplicação da camada base. Aplicação da camada de vedante. Limpeza final do pavimento.
Critério de medição de projecto: Superfície medida em projecção horizontal, segundo documentação gráfica de Projecto.
Critério de medição de obra: Medir-se-á, em projecção horizontal, a superfície realmente executada segundo especificações de Projecto.

| Código | Un | Descrição | Rendimento | Preço | Importância |
|---|---|---|---|---|---|
| mt09moc005c | kg | Primário regulador da absorção, Weberprim TP05 "WEBER", para a fixação de suportes desagregáveis e melhorar a aderência dos suportes absorventes. (material) | 0.200 | 8.22 | 1.64 |
| mt47adw010a | kg | Argamassa autonivelante de cimento Weberfloor For "WEBER", CT - C30 - F7 - RWA10 segundo EN 13813, cor cinzento, composta por ligantes hidráulicos, resinas poliméricas, inertes siliciosos e aditivos orgânicos e inorgânicos, para aplicar com palustra. (material) | 16.700 | 1.40 | 23.38 |
| mt47adw100a | kg | Primário epóxi de dois componentes, Weberfloor PX Primer "WEBER", sem dissolventes, transparente. (material) | 0.150 | 14.93 | 2.24 |
| mt47adw030a | kg | Revestimento sintético impermeabilizante à base de resinas epóxi, Weberfloor PX Total, "WEBER", cor a escolher do catálogo RAL. (material) | 0.475 | 11.57 | 5.50 |
| op00tal020 |  | Berbequim com misturador. | 1.000 | 0.00 | 0.00 |
| mo121 | h | Oficial de 1ª aplicador de pavimentos industriais. (mão de obra) | 0.439 | 22.68 | 9.96 |
| mo122 | h | Ajudante de aplicador de pavimentos industriais. (mão de obra) | 0.439 | 22.13 | 9.72 |
| % | % | Custos directos complementares | 2 % | 52.44 | 1.05 |
|  |  | Custos directos |  |  | 53.49 |
