# Reparação de pavimento industrial em zonas localizadas, com argamassa de cimento "WEBER"

- Propriedade do ficheiro: CYPE INGENIEROS, S.A.
- Formato: FIEBDC-3/2002
- Moeda: EUR
- Custos indirectos: 3.00 %
- IVA: 23.00 %

## R Revestimentos

### RS Pavimentos

#### RSI Sistemas de pavimentos industriais e decorativos

**RSI500** m² Reparação de pavimento industrial em zonas localizadas, com argamassa de cimento "WEBER".
Reparação de pavimento industrial em zonas localizadas, de áreas de tráfego rodado intenso, em exteriores, com camada de argamassa de cimento de presa rápida Weberfloor 4045 "WEBER", CT - C30 - F7 segundo EN 13813, de 10 mm de espessura, com prévia aplicação de primário regulador da absorção, Weberprim TP05 "WEBER".
Critérios considerados na determinação do preço da unidade de obra: O preço não inclui a preparação da superfície suporte nem o revestimento.
Inclui: Aplicação de primário. Aplicação da camada de argamassa.
Critério de medição de projecto: Superfície medida em projecção horizontal, segundo documentação gráfica de Projecto.
Critério de medição de obra: Medir-se-á, em projecção horizontal, a superfície realmente executada segundo especificações de Projecto.

| Código | Un | Descrição | Rendimento | Preço | Importância |
|---|---|---|---|---|---|
| mt09moc005c | kg | Primário regulador da absorção, Weberprim TP05 "WEBER", para a fixação de suportes desagregáveis e melhorar a aderência dos suportes absorventes. (material) | 0.200 | 8.22 | 1.64 |
| mt09moc110a | kg | Argamassa de cimento de presa rápida Weberfloor 4045 "WEBER", CT - C30 - F7 segundo EN 13813, composta por ligantes hidráulicos, resinas poliméricas, inertes siliciosos e aditivos orgânicos e inorgânicos, para espessuras de 1 a 50 mm. (material) | 16.000 | 2.17 | 34.72 |
| mo031 | h | Oficial de 1ª aplicador de argamassa autonivelante. (mão de obra) | 0.546 | 22.68 | 12.38 |
| mo069 | h | Ajudante de aplicador de argamassa autonivelante. (mão de obra) | 0.546 | 22.13 | 12.08 |
| % | % | Custos directos complementares | 2 % | 60.82 | 1.22 |
|  |  | Custos directos |  |  | 62.04 |
