# Ponte de aderência entre argamassa de reparação e betão existente, e protector de armaduras de aço, à base de cimento

- Propriedade do ficheiro: CYPE Ingenieros S.A.
- Formato: FIEBDC-3/2016
- Programa: Gerador de preços para construção civil. CYPE Ingenieros, S.A.
- Data: 22/10/2024
- Moeda: EUR
- Custos indirectos: 3 %
- IVA: 23 %

## E Estruturas

### EH Betão armado

#### EHO Protecções

**EHO010** m² Ponte de aderência entre argamassa de reparação e betão existente, e protector de armaduras de aço, à base de cimento.
Aplicação manual de primário, à base de cimento, inertes seleccionados, polímeros e aditivos, para a protecção e passivação de armaduras de aço, e como ponte de aderência entre argamassas de reparação e betão existente, garantindo a aderência entre ambos, (rendimento: 1 kg/m²).
Critérios considerados na determinação do preço da unidade de obra: O preço não inclui a argamassa de reparação.
Inclui: Humedecimento da superfície suporte. Preparação da mistura. Aplicação do produto. Cura.
Critério de medição de projecto: Superfície medida segundo documentação gráfica de Projecto.
Critério de medição de obra: Medir-se-á a superfície realmente executada segundo especificações de Projecto.

| Código | Un | Descrição | Rendimento | Preço | Importância |
|---|---|---|---|---|---|
| mt09rep030b | kg | Primário, à base de cimento, inertes seleccionados, polímeros e aditivos, para a protecção e passivação de armaduras de aço, e como ponte de aderência entre argamassas de reparação e betão existente, segundo NP EN 1504-7. (material) | 1 | 4.76 | 4.760 |
| mo112 | h | Operário especializado construção. (mão de obra) | 0.123 | 21.98 | 2.704 |
| % | % | Custos directos complementares | 2 % | 7.464 | 0.149 |
|  |  | Custos directos |  |  | 7.613 |

Resíduos:
- colocação: mt09rep030b; factor de resíduo 0.0063

## Recursos

**mt09rep030b** kg Primário, à base de cimento
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
