# Isolamento termo-acústico de pavimentos flutuantes, com lãs minerais

- Propriedade do ficheiro: CYPE Ingenieros S.A.
- Formato: FIEBDC-3/2016
- Programa: Gerador de preços para construção civil. CYPE Ingenieros, S.A.
- Data: 22/10/2024
- Moeda: EUR
- Custos indirectos: 3 %
- IVA: 23 %

## N Isolamentos e impermeabilizações

### NA Isolamentos térmicos

#### NAL Pavimentos flutuantes

**NAL010** m² Isolamento termo-acústico de pavimentos flutuantes, com lãs minerais.
Isolamento termo-acústico de pavimentos flutuantes, formado por painel rígido de lã de rocha, não revestido, Panel Solado segundo EN 13162, de 20 mm de espessura, resistência térmica 0,55 m²°C/W, condutibilidade térmica 0,036 W/(m°C), coberto com filme de polietileno de 0,2 mm de espessura e dessolidarização perimetral executada com o mesmo material isolante. Colocação em obra: topo a topo, simplesmente apoiado, preparado para receber uma base de pavimento de argamassa ou betão. Inclusive fita autocolante para vedação de juntas.
Inclui: Limpeza e preparação da superfície suporte. Implantação e corte do isolamento. Colocação do isolamento. Colocação do filme de polietileno. Vedação de juntas do filme de polietileno.
Critério de medição de projecto: Superfície medida segundo documentação gráfica de Projecto.
Critério de medição de obra: Medir-se-á a superfície realmente executada segundo especificações de Projecto.

| Código | Un | Descrição | Rendimento | Preço | Importância |
|---|---|---|---|---|---|
| mt16lri015ab | m² | Painel rígido de lã de rocha, não revestido, Panel Solado "ISOVER", segundo EN 13162, de 20 mm de espessura, resistência térmica 0,55 m²°C/W, condutibilidade térmica 0,036 W/(m°C), Euroclasse A1 de reacção ao fogo segundo NP EN 13501-1. (material) | 1.1 | 7.05 | 7.755 |
| mt16png010d | m² | Filme de polietileno de 0,2 mm de espessura e 184 g/m² de massa superficial. (material) | 1.1 | 0.41 | 0.451 |
| mt16aaa030 | m | Fita autocolante para vedação de juntas. (material) | 0.25 | 0.3 | 0.075 |
| mo054 | h | Oficial de 1ª montador de isolamentos. (mão de obra) | 0.087 | 23.31 | 2.028 |
| mo101 | h | Ajudante de montador de isolamentos. (mão de obra) | 0.087 | 22.13 | 1.925 |
| % | % | Custos directos complementares | 2 % | 12.234 | 0.245 |
|  |  | Custos directos |  |  | 12.479 |

Resíduos:
- colocação: mt16lri015ab; factor de resíduo 0.048
- colocação: mt16png010d Filme de polietileno de 0,2 mm de espessura e 184 g/m² de massa superficial; factor de resíduo 0.06
- colocação: mt16aaa030 Fita autocolante para vedação de juntas; factor de resíduo 0.07

## Recursos

**mt16lri015ab** m² Painel rígido de lã de rocha
Dados técnicos: Custo energético 48.557 MJ; Emissão de CO2 1.315 kg; Código LER 17 06 04; Massa do elemento 0.8 kg; Volume 0.001333 m3
Resíduos:
- embalagem: re170203 Plástico. (componente de resíduo); rendimento 0.024 kg; Código LER 17 02 03; Massa do elemento 1 kg; Volume 0.001667 m3

**mt16png010d** m² Filme de polietileno de 0,2 mm de espessura e 184 g/m² de massa superficial
Dados técnicos: Custo energético 27.540 MJ; Emissão de CO2 1.010 kg; Código LER 17 06 04; Massa do elemento 0.184 kg; Volume 0.000307 m3
Resíduos:
- embalagem: re170203 Plástico; rendimento 0.024 kg

**mt16aaa030** m Fita autocolante para vedação de juntas
Dados técnicos: Custo energético 0.339 MJ; Emissão de CO2 0.017 kg; Código LER 17 06 04; Massa do elemento 0.0025 kg; Volume 0.000004 m3
Resíduos:
- embalagem: re170203 Plástico; rendimento 0.001 kg
