# Pavimento exterior de mosaico de vidro. Colocação em camada fina

- Propriedade do ficheiro: CYPE Ingenieros S.A.
- Formato: FIEBDC-3/2016
- Programa: Gerador de preços para construção civil. CYPE Ingenieros, S.A.
- Data: 22/10/2024
- Moeda: EUR
- Custos indirectos: 3 %
- IVA: 23 %

## R Revestimentos

### RS Pavimentos

#### RSG Cerâmicos

**RSG290** m² Pavimento exterior de mosaico de vidro. Colocação em camada fina.
Pavimento exterior de mosaico de vidro, com pastilhas de 25x25x5 mm montadas numa malha, gama média; com resistência ao deslizamento maior que 45 segundo ENV 12633. SUPORTE: de argamassa de cimento. COLOCAÇÃO: em camada fina com cimento cola de presa normal, de altas prestações, C1 T, segundo NP EN 12004, com deslizamento reduzido Webercol Dur "WEBER", cor cinzento. ENCHIMENTO DE JUNTAS: com argamassa de juntas cimentosa melhorada, tipo CG2 W A, segundo EN 13888, com absorção de água reduzida e resistência elevada à abrasão, Webercolor Premium "WEBER", cor Blanco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcw010d | kg | Cimento cola de presa normal, de altas prestações, C1 T, segundo NP EN 12004, com deslizamento reduzido Webercol Dur "WEBER", cor cinzento, à base de cimento cinzento, resina sintética, inertes siliciosos e calcários e aditivos orgânicos e inorgânicos, com resistência à imersão em água. (material) | 4.5 | 0.33 | 1.485 |
| mt19aaa100Gb | m² | Mosaico de vidro, com pastilhas de 25x25x5 mm montadas numa malha, com uma junta de separação entre pastilhas de 2 mm, gama média; com resistência ao deslizamento maior que 45 segundo ENV 12633. (material) | 1.05 | 12.4 | 13.020 |
| mt18acc100a | Ud | Kit de cruzetas de PVC para garantir uma espessura das juntas entre peças de entre 1 e 20 mm, em revestimentos e pavimentos cerâmicos. (material) | 3.2 | 2.4 | 7.680 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 1.2 | 2.26 | 2.712 |
| mo023 | h | Oficial de 1ª ladrilhador. (mão de obra) | 0.496 | 22.68 | 11.249 |
| mo061 | h | Ajudante de ladrilhador. (mão de obra) | 0.248 | 22.13 | 5.488 |
| % | % | Custos directos complementares | 2 % | 41.634 | 0.833 |
|  |  | Custos directos |  |  | 42.467 |

Resíduos:
- colocação: mt09mcw010d; factor de resíduo 0.07
- colocação: mt09mcw050ia; factor de resíduo 0.07

## Recursos

**mt09mcw010d** kg Cimento cola de presa normal
Dados técnicos: Custo energético 3.871 MJ; Emissão de CO2 0.344 kg; Código LER 17 09 04; Massa do elemento 1 kg; Volume 0.000667 m3
Resíduos:
- embalagem: re170203 Plástico. (componente de resíduo); rendimento 0.003 kg; Código LER 17 02 03; Massa do elemento 1 kg; Volume 0.001667 m3

**mt09mcw050ia** kg Argamassa de juntas cimentosa melhorada
Dados técnicos: Custo energético 7.725 MJ; Emissão de CO2 0.576 kg; Código LER 17 09 04; Massa do elemento 1 kg; Volume 0.000667 m3
Resíduos:
- embalagem: re150101 Embalagens de papel e cartão. (componente de resíduo); rendimento 0.02 kg; Código LER 15 01 01; Massa do elemento 1 kg; Volume 0.001333 m3
- embalagem: re170201 Madeira. (componente de resíduo); rendimento 0.005 kg; Código LER 17 02 01; Massa do elemento 1 kg; Volume 0.000909 m3
- embalagem: re170203 Plástico; rendimento 0.008 kg
